# Demolição de pavimento exterior asfáltico

- Propriedade do ficheiro: CYPE INGENIEROS, S.A.
- Formato: FIEBDC-3/2002
- Âmbito geográfico: Cabo Verde
- Moeda: CVE
- Custos indirectos: 3.00 %
- IVA: 15.00 %

## D Demolições

### DM Pavimentos

#### DMX Pavimentos exteriores

**DMX030** m² Demolição de pavimento exterior asfáltico.
Demolição de pavimento asfáltico em faixa de rodagem, com martelo pneumático, e carga manual para camião ou contentor.
Critérios considerados na determinação do preço da unidade de obra: O preço inclui o corte prévio do contorno do pavimento, mas não inclui a demolição da base suporte.
Inclui: Corte prévio do contorno da zona a demolir. Demolição do elemento. Fragmentação do entulho em peças manejáveis. Remoção e acumulação de entulho. Limpeza dos restos da obra. Carga manual de entulho para camião ou contentor.
Critério de medição de projecto: Superfície medida segundo documentação gráfica de Projecto.
Critério de medição de obra: Medir-se-á a superfície realmente demolida segundo especificações de Projecto.

| Código | Un | Descrição | Rendimento | Preço | Importância |
|---|---|---|---|---|---|
| mq05mai030 | h | Martelo pneumático. (equipamento) | 0.248 | 440.33 | 109.20 |
| mq05pdm110 | h | Compressor portátil diesel média pressão 10 m³/min. (equipamento) | 0.124 | 746.83 | 92.61 |
| mq11eqc010 | h | Cortadora de pavimento com arranque, deslocamento e regulação do disco de corte manuais. (equipamento) | 0.006 | 3982.41 | 23.89 |
| mo112 | h | Operário especializado construção. (mão de obra) | 0.102 | 393.22 | 40.11 |
| mo113 | h | Operário não qualificado construção. (mão de obra) | 0.250 | 386.89 | 96.72 |
| % | % | Custos directos complementares | 2 % | 362.53 | 7.25 |
|  |  | Custos directos |  |  | 369.78 |
