# Taxa por entrega de elementos de fibrocimento com amianto a operador licenciado de gestão de resíduos

- Propriedade do ficheiro: CYPE INGENIEROS, S.A.
- Formato: FIEBDC-3/2002
- Âmbito geográfico: Cabo Verde
- Moeda: CVE
- Custos indirectos: 3.00 %
- IVA: 15.00 %

## G Gestão de resíduos

### GE Gestão de resíduos perigosos

#### GEC Entrega de resíduos perigosos a operador licenciado

**GEC020** m³ Taxa por entrega de elementos de fibrocimento com amianto a operador licenciado de gestão de resíduos.
Taxa por entrega a operador licenciado de gestão de resíduos perigosos, de elementos de fibrocimento com amianto procedentes de uma demolição.
Critérios considerados na determinação do preço da unidade de obra: O preço não inclui a plastificação, o etiquetagem, a paletização nem o transporte.
Critério de medição de projecto: Volume teórico, estimado a partir do peso e da densidade aparente dos diferentes materiais que compõem os resíduos, segundo documentação gráfica de Projecto.
Critério de medição de obra: Será medido, incluindo o empolamento, o volume de resíduos realmente entregado segundo especificações de Projecto.

| Código | Un | Descrição | Rendimento | Preço | Importância |
|---|---|---|---|---|---|
| mt08grg110 | m³ | Taxa por entrega a operador licenciado de gestão de resíduos perigosos de placas de fibrocimento com amianto, procedentes da demolição de uma cobertura. (material) | 1.000 | 20291.05 | 20291.05 |
| % | % | Custos directos complementares | 2 % | 20291.05 | 405.82 |
|  |  | Custos directos |  |  | 20696.87 |
