# Tubo de ferro fundido dúctil

- Propriedade do ficheiro: CYPE INGENIEROS, S.A.
- Formato: FIEBDC-3/2002
- Âmbito geográfico: Cabo Verde
- Moeda: CVE
- Custos indirectos: 3.00 %
- IVA: 15.00 %

## I Instalações

### IU Urbanas

#### IUA Redes de água potável

**IUA010** m Tubo de ferro fundido dúctil.
Tubo de ferro fundido dúctil para união por boca e ponta lisa, com junta elastomérica standard, de 60 mm de diâmetro nominal. Inclusive juntas de borracha e lubrificante para montagem.
Critérios considerados na determinação do preço da unidade de obra: O preço inclui os equipamentos e a maquinaria necessários para o deslocamento e a colocação em obra dos elementos.
Inclui: Marcação do traçado da tubagem. Descida e colocação dos tubos no fundo da vala. Montagem, ligação e verificação do seu correcto funcionamento.
Critério de medição de projecto: Comprimento medido segundo documentação gráfica de Projecto.
Critério de medição de obra: Medir-se-á o comprimento realmente executado segundo especificações de Projecto.

| Código | Un | Descrição | Rendimento | Preço | Importância |
|---|---|---|---|---|---|
| mt37tfd010aa | m | Tubo de ferro fundido dúctil para união por boca e ponta lisa, com junta elastomérica standard, de 60 mm de diâmetro nominal, segundo EN 545. (material) | 1.000 | 3152.42 | 3152.42 |
| mt11ade100a | kg | Lubrificante para união através de junta elástica de tubos e acessórios. (material) | 0.001 | 3432.72 | 3.43 |
| mq04cag010a | h | Camião com grua de carga máxima 6 t. (equipamento) | 0.011 | 5336.85 | 58.71 |
| mo008 | h | Oficial de 1ª canalizador. (mão de obra) | 0.032 | 644.41 | 20.62 |
| mo107 | h | Ajudante de canalizador. (mão de obra) | 0.032 | 401.31 | 12.84 |
| % | % | Custos directos complementares | 2 % | 3248.02 | 64.96 |
|  |  | Custos directos |  |  | 3312.98 |
