# Cela modular

- Propriedade do ficheiro: CYPE INGENIEROS, S.A.
- Formato: FIEBDC-3/2002
- Âmbito geográfico: Cabo Verde
- Moeda: CVE
- Custos indirectos: 3.00 %
- IVA: 15.00 %

## I Instalações

### IU Urbanas

#### IUC Centros de transformação

**IUC020** Ud Cela modular.
Cela de medida, de 24 kV de tensão atribuída, 1025x800x1740 mm, formada por corpo metálico, barramento de cobre e transformadores de medida. Inclusive acessórios necessários para a sua correcta instalação.
Inclui: Montagem, ligação e verificação do seu correcto funcionamento.
Critério de medição de projecto: Número de unidades previstas, segundo documentação gráfica de Projecto.
Critério de medição de obra: Medir-se-á o número de unidades realmente executadas segundo especificações de Projecto.

| Código | Un | Descrição | Rendimento | Preço | Importância |
|---|---|---|---|---|---|
| mt35amt040a | Ud | Cela de medida, de 24 kV de tensão atribuída, 1025x800x1740 mm, formada por corpo metálico, barramento de cobre e transformadores de medida. (material) | 1.000 | 357491.23 | 357491.23 |
| mo003 | h | Oficial de 1ª electricista. (mão de obra) | 2.520 | 644.41 | 1623.91 |
| mo102 | h | Ajudante de electricista. (mão de obra) | 2.520 | 401.31 | 1011.30 |
| % | % | Custos directos complementares | 2 % | 360126.44 | 7202.53 |
|  |  | Custos directos |  |  | 367328.97 |
