# Cela modular

- Propriedade do ficheiro: CYPE INGENIEROS, S.A.
- Formato: FIEBDC-3/2002
- Âmbito geográfico: Cabo Verde
- Moeda: CVE
- Custos indirectos: 3.00 %
- IVA: 15.00 %

## I Instalações

### IU Urbanas

#### IUC Centros de transformação

**IUC020** Ud Cela modular.
Cela de subida de barras, de 24 kV de tensão atribuída, 365x735x1740 mm, formada por corpo metálico e barramento de cobre. Inclusive acessórios necessários para a sua correcta instalação.
Inclui: Montagem, ligação e verificação do seu correcto funcionamento.
Critério de medição de projecto: Número de unidades previstas, segundo documentação gráfica de Projecto.
Critério de medição de obra: Medir-se-á o número de unidades realmente executadas segundo especificações de Projecto.

| Código | Un | Descrição | Rendimento | Preço | Importância |
|---|---|---|---|---|---|
| mt35amt050a | Ud | Cela de subida de barras, de 24 kV de tensão atribuída, 365x735x1740 mm, formada por corpo metálico e barramento de cobre. (material) | 1.000 | 259993.63 | 259993.63 |
| mo003 | h | Oficial de 1ª electricista. (mão de obra) | 2.520 | 644.41 | 1623.91 |
| mo102 | h | Ajudante de electricista. (mão de obra) | 2.520 | 401.31 | 1011.30 |
| % | % | Custos directos complementares | 2 % | 262628.84 | 5252.58 |
|  |  | Custos directos |  |  | 267881.42 |
