# Quadro de baixa tensão

- Propriedade do ficheiro: CYPE INGENIEROS, S.A.
- Formato: FIEBDC-3/2002
- Âmbito geográfico: Cabo Verde
- Moeda: CVE
- Custos indirectos: 3.00 %
- IVA: 15.00 %

## I Instalações

### IU Urbanas

#### IUC Centros de transformação

**IUC030** Ud Quadro de baixa tensão.
Quadro de baixa tensão com seccionamento em cabeceira através de chapas deslizantes, de 8 saídas com base porta-fusível vertical tripolar desligável em carga. Inclusive acessórios necessários para a sua correcta instalação.
Inclui: Montagem, ligação e verificação do seu correcto funcionamento.
Critério de medição de projecto: Número de unidades previstas, segundo documentação gráfica de Projecto.
Critério de medição de obra: Medir-se-á o número de unidades realmente executadas segundo especificações de Projecto.

| Código | Un | Descrição | Rendimento | Preço | Importância |
|---|---|---|---|---|---|
| mt35abt010 | Ud | Quadro de baixa tensão com seccionamento em cabeceira através de chapas deslizantes, de 440 V de tensão atribuída, 1600 A de intensidade nominal, 580x300x1810 mm, de 4 saídas com base porta-fusível vertical tripolar desligável em carga de até 1260 A de intensidade nominal. (material) | 1.000 | 215144.72 | 215144.72 |
| mt35abt015 | Ud | Módulo de amplificação de quadro de baixa tensão, de 440 V de tensão atribuída, 1600 A de intensidade nominal, 580x300x1190 mm, de 4 saídas com base porta-fusível vertical tripolar desligável em carga de até 1260 A de intensidade nominal. (material) | 1.000 | 93922.69 | 93922.69 |
| mo003 | h | Oficial de 1ª electricista. (mão de obra) | 5.041 | 644.41 | 3248.47 |
| mo102 | h | Ajudante de electricista. (mão de obra) | 5.041 | 401.31 | 2023.00 |
| % | % | Custos directos complementares | 2 % | 314338.88 | 6286.78 |
|  |  | Custos directos |  |  | 320625.66 |
