# Enrocamento drenante

- Propriedade do ficheiro: CYPE INGENIEROS, S.A.
- Formato: FIEBDC-3/2002
- Âmbito geográfico: Cabo Verde
- Moeda: CVE
- Custos indirectos: 3.00 %
- IVA: 15.00 %

## I Instalações

### IU Urbanas

#### IUD Redes e sistemas de drenagem

**IUD100** m² Enrocamento drenante.
Formação de enrocamento drenante sobre o terreno para recolha de águas pluviais, composto por: camada de 25 cm de brita de pedreira de pedra calcária, Ø40/70 mm, espalhamento com meios mecânicos e compactação com meios manuais. Incluindo carga, transporte e descarga no local de trabalho dos inertes a utilizar nos trabalhos de enchimento e rega dos mesmos.
Inclui: Transporte e descarga do material ao local de trabalho. Espalhamento do material de enchimento em camadas de espessura uniforme. Rega da camada. Compactação e nivelamento.
Critério de medição de projecto: Superfície medida segundo documentação gráfica de Projecto.
Critério de medição de obra: Medir-se-á a superfície realmente executada segundo especificações de Projecto.

| Código | Un | Descrição | Rendimento | Preço | Importância |
|---|---|---|---|---|---|
| mt01are010a | m³ | Brita de pedreira de pedra calcária, de 40 a 70 mm de diâmetro. (material) | 0.250 | 2181.95 | 545.49 |
| mq01pan010a | h | Pá carregadora sobre pneus de 120 kW/1,9 m³. (equipamento) | 0.013 | 4341.79 | 56.44 |
| mq02cia020j | h | Camião cisterna, de 8 m³ de capacidade. (equipamento) | 0.013 | 11457.31 | 148.95 |
| mq02rod010d | h | Placa vibratória de condução manual, de 300 kg, largura de trabalho 70 cm, reversível. (equipamento) | 0.013 | 689.64 | 8.97 |
| mo113 | h | Operário não qualificado construção. (mão de obra) | 0.277 | 386.89 | 107.17 |
| % | % | Custos directos complementares | 2 % | 867.02 | 17.34 |
|  |  | Custos directos |  |  | 884.36 |
