# Tubagem de abastecimento e distribuição

- Propriedade do ficheiro: CYPE INGENIEROS, S.A.
- Formato: FIEBDC-3/2002
- Âmbito geográfico: Cabo Verde
- Moeda: CVE
- Custos indirectos: 3.00 %
- IVA: 15.00 %

## I Instalações

### IU Urbanas

#### IUR Redes de rega

**IUR020** m Tubagem de abastecimento e distribuição.
Tubagem de abastecimento e distribuição de água de rega, formada por tubo de polietileno PE 40 de cor preto com bandas de cor azul, de 20 mm de diâmetro exterior e 2,8 mm de espessura, PN=10 atm, enterrada, colocada sobre leito de areia de 10 cm de espessura, devidamente compactada e nivelada com apiloador (saltitão) de condução manual, enchimento lateral compactando até metade do diâmetro do tubo e posterior enchimento com a mesma areia até 10 cm por cima da geratriz superior do tubo. Inclusive acessórios de ligação e. Totalmente montada, ligada e testada.
Critérios considerados na determinação do preço da unidade de obra: O preço não inclui a escavação nem o enchimento principal.
Inclui: Marcação. Eliminação das terras soltas do fundo da escavação. Descarga da areia no fundo da vala. Colocação da tubagem. Execução do enchimento envolvente.
Critério de medição de projecto: Comprimento medido segundo documentação gráfica de Projecto.
Critério de medição de obra: Medir-se-á o comprimento realmente executado segundo especificações de Projecto.

| Código | Un | Descrição | Rendimento | Preço | Importância |
|---|---|---|---|---|---|
| mt01ara010a | m³ | Areia com granulometria de 0 a 5 mm de diâmetro, limpa. (material) | 0.088 | 1664.09 | 146.44 |
| mt37tpa030ac | m | Tubo de polietileno PE 40 de cor preto com bandas de cor azul, de 20 mm de diâmetro exterior e 2,8 mm de espessura, PN=10 atm, segundo NP EN 12201-2, com o preço incrementado em 10% relativamente a acessórios e peças especiais. (material) | 1.000 | 193.04 | 193.04 |
| mo020 | h | Oficial de 1ª construção. (mão de obra) | 0.060 | 627.12 | 37.63 |
| mo113 | h | Operário não qualificado construção. (mão de obra) | 0.060 | 386.89 | 23.21 |
| mo008 | h | Oficial de 1ª canalizador. (mão de obra) | 0.050 | 644.41 | 32.22 |
| % | % | Custos directos complementares | 2 % | 432.54 | 8.65 |
|  |  | Custos directos |  |  | 441.19 |
