# Controlador

- Propriedade do ficheiro: CYPE INGENIEROS, S.A.
- Formato: FIEBDC-3/2002
- Âmbito geográfico: Cabo Verde
- Moeda: CVE
- Custos indirectos: 3.00 %
- IVA: 15.00 %

## I Instalações

### IU Urbanas

#### IUR Redes de rega

**IUR100** Ud Controlador.
Programador electrónico para rega automática, para 4 estações, com 1 programa e 3 arranques diários do programa, alimentação por bateria de 9 V, com capacidade para colocar em funcionamento várias electroválvulas simultaneamente e colocação mural no interior. Inclusive programação. Totalmente montado e ligado.
Inclui: Instalação na superfície da parede. Ligação eléctrica das electroválvulas. Ligação eléctrica com o transformador. Programação.
Critério de medição de projecto: Número de unidades previstas, segundo documentação gráfica de Projecto.
Critério de medição de obra: Medir-se-á o número de unidades realmente executadas segundo especificações de Projecto.

| Código | Un | Descrição | Rendimento | Preço | Importância |
|---|---|---|---|---|---|
| mt48pro010a | Ud | Programador electrónico para rega automática, para 4 estações, com 1 programa e 3 arranques diários do programa, alimentação por bateria de 9 V, com capacidade para colocar em funcionamento várias electroválvulas simultaneamente e colocação mural no interior. (material) | 1.000 | 13457.52 | 13457.52 |
| mo003 | h | Oficial de 1ª electricista. (mão de obra) | 1.080 | 644.41 | 695.96 |
| mo102 | h | Ajudante de electricista. (mão de obra) | 1.080 | 401.31 | 433.41 |
| % | % | Custos directos complementares | 2 % | 14586.89 | 291.74 |
|  |  | Custos directos |  |  | 14878.63 |
