# Câmara de inspecção de betão simples "in situ"

- Propriedade do ficheiro: CYPE INGENIEROS, S.A.
- Formato: FIEBDC-3/2002
- Âmbito geográfico: Cabo Verde
- Moeda: CVE
- Custos indirectos: 3.00 %
- IVA: 15.00 %

## I Instalações

### IU Urbanas

#### IUS Redes de drenagem

**IUS052** Ud Câmara de inspecção de betão simples "in situ".
Formação de câmara de inspecção de betão simples "in situ", de 1,00 m de diâmetro interior e 1,6 m de altura útil interior, formada por: base de 25 cm de espessura de betão armado C35/45 (XC4(P) + XA2(P); D25; S2; Cl 0,2) ligeiramente armada com malha electrossoldada AR82 100x300 mm de aço A500 EL, corpo e cone assimétrico da câmara, de 20 cm de espessura, de betão simples C30/37 (X0(P); D25; S2; Cl 0,4), conformados através de cofragens metálicas amortizáveis em 20 utilizações; com fecho de tampa circular com bloqueio e aro de ferro fundido classe D-400 segundo NP EN 124, instalada em faixas de rodagem, incluindo vias pedonais, ou zonas de estacionamento para todo o tipo de veículos. Inclusive betão simples C30/37 (X0(P); D25; S2; Cl 0,4) para formação de canal no fundo da câmara de inspecção.
Critérios considerados na determinação do preço da unidade de obra: O preço não inclui a escavação nem o enchimento do tardoz.
Inclui: Marcação. Colocação da malha electrossoldada. Betonagem e compactação do betão na execução da base. Colocação da cofragem metálica para a formação do corpo e do cone assimétrico do poço. Betonagem e compactação do betão na construção de poço. Remoção da cofragem. Formação do canal no fundo da câmara de inspecção. Ligação dos colectores ao poço. Colocação dos degraus. Colocação de aro, tampa amovível e acessórios. Verificação do seu correcto funcionamento.
Critério de medição de projecto: Número de unidades previstas, segundo documentação gráfica de Projecto.
Critério de medição de obra: Medir-se-á o número de unidades realmente executadas segundo especificações de Projecto.

| Código | Un | Descrição | Rendimento | Preço | Importância |
|---|---|---|---|---|---|
| mt10haf020jElla | m³ | Betão C35/45 (XC4(P) + XA2(P); D25; S2; Cl 0,2), fabricado em central, segundo NP EN 206. (material) | 0.675 | 16611.08 | 11212.48 |
| mt07ame020llc | m² | Malha electrossoldada AR82 100x300 mm, com arames longitudinais de 8,2 mm de diâmetro e arames transversais de 6,5 mm de diâmetro, aço A500 EL. (material) | 2.250 | 1211.86 | 2726.69 |
| mt10hmf020Ha | m³ | Betão simples C30/37 (X0(P); D25; S2; Cl 0,4), fabricado em central, segundo NP EN 206. (material) | 1.405 | 14344.32 | 20153.77 |
| mt08epr010b | m | Cofragem para formação de corpo de câmara de secção circular, D=100, de chapa metálica reutilizável, inclusive acessórios de montagem. (material) | 0.055 | 65586.41 | 3607.25 |
| mt08epr020b | Ud | Cofragem para formação de cone assimétrico de câmara de secção circular, (100/60-40), de chapa metálica reutilizável, inclusive acessórios de montagem. (material) | 0.050 | 40742.88 | 2037.14 |
| mt46phm050 | Ud | Degrau de polipropileno enformado em U, para câmara, de 330x160 mm, secção transversal de D=25 mm, segundo EN 1917. (material) | 4.000 | 755.61 | 3022.44 |
| mt46tpr010q | Ud | Tampa circular com bloqueio através de trincos e aro de ferro fundido dúctil de 850 mm de diâmetro exterior e 100 mm de altura, passagem livre de 600 mm, para câmara, classe D-400 segundo NP EN 124. Tampa revestida com tinta betuminosa e aro provido de junta de insonorização de polietileno e dispositivo anti-roubo. (material) | 1.000 | 18687.05 | 18687.05 |
| au00auh020 |  | Calha para descarga do betão. | 1.000 | 0.00 | 0.00 |
| au00auh040 |  | Vibrador de betão, eléctrico. | 1.000 | 0.00 | 0.00 |
| mo041 | h | Oficial de 1ª construção de obra civil. (mão de obra) | 7.646 | 627.12 | 4794.96 |
| mo087 | h | Ajudante de construção de obra civil. (mão de obra) | 3.823 | 402.07 | 1537.11 |
| % | % | Custos directos complementares | 2 % | 67778.89 | 1355.58 |
|  |  | Custos directos |  |  | 69134.47 |
