# Decapagem e limpeza do terreno, com meios mecânicos

- Propriedade do ficheiro: CYPE INGENIEROS, S.A.
- Formato: FIEBDC-3/2002
- Âmbito geográfico: Cabo Verde
- Moeda: CVE
- Custos indirectos: 3.00 %
- IVA: 15.00 %

## J Jardins

### JA Preparação do terreno

#### JAA Trabalhos preliminares

**JAA020** m² Decapagem e limpeza do terreno, com meios mecânicos.
Decapagem e limpeza do terreno, com meios mecânicos, para uma pendente menor de 12% e uma superfície de trabalho maior de 5000 m², efectuando duas passagens da máquina no mínimo.
Critérios considerados na determinação do preço da unidade de obra: O preço inclui a protecção das árvores ou plantas que se tenham de conservar, mas não inclui a remoção e carga dos materiais de decapagem.
Inclui: Preparação da superfície de trabalho. Decapagem do terreno. Corte e empilhamento dos materiais de decapagem.
Critério de medição de projecto: Superfície medida em projecção horizontal, segundo documentação gráfica de Projecto.
Critério de medição de obra: Medir-se-á, em projecção horizontal, a superfície realmente executada segundo especificações de Projecto.

| Código | Un | Descrição | Rendimento | Preço | Importância |
|---|---|---|---|---|---|
| mq09tra020 | h | Tractor agrícola, de 48 kW, equipado com roçadora de martelos, de 1,5 a 2 m de largura de trabalho. (equipamento) | 0.001 | 4490.50 | 4.49 |
| % | % | Custos directos complementares | 2 % | 4.49 | 0.09 |
|  |  | Custos directos |  |  | 4.58 |
