# Despedregagem do terreno

- Propriedade do ficheiro: CYPE INGENIEROS, S.A.
- Formato: FIEBDC-3/2002
- Âmbito geográfico: Cabo Verde
- Moeda: CVE
- Custos indirectos: 3.00 %
- IVA: 15.00 %

## J Jardins

### JA Preparação do terreno

#### JAB Acondicionamento físico

**JAB010** m² Despedregagem do terreno.
Despedregagem do terreno solto com presença de pedras em 40% da sua superfície, com meios manuais.
Critérios considerados na determinação do preço da unidade de obra: O preço não inclui o transporte.
Inclui: Recolha de pedras. Armazenamento de pedras. Carga das pedras para camião ou contentor.
Critério de medição de projecto: Superfície medida em projecção horizontal, segundo documentação gráfica de Projecto.
Critério de medição de obra: Medir-se-á, em projecção horizontal, a superfície realmente executada segundo especificações de Projecto.

| Código | Un | Descrição | Rendimento | Preço | Importância |
|---|---|---|---|---|---|
| mo115 | h | Operário jardineiro. (mão de obra) | 0.095 | 383.87 | 36.47 |
| mo040 | h | Oficial de 1ª jardineiro. (mão de obra) | 0.013 | 622.24 | 8.09 |
| % | % | Custos directos complementares | 2 % | 44.56 | 0.89 |
|  |  | Custos directos |  |  | 45.45 |
