# Espalhamento de terra vegetal em floreira

- Propriedade do ficheiro: CYPE INGENIEROS, S.A.
- Formato: FIEBDC-3/2002
- Âmbito geográfico: Cabo Verde
- Moeda: CVE
- Custos indirectos: 3.00 %
- IVA: 15.00 %

## J Jardins

### JA Preparação do terreno

#### JAC Fornecimento de terras e substratos

**JAC020** m³ Espalhamento de terra vegetal em floreira.
Terra vegetal crivada, fornecida a granel, colocada em floreira com meios manuais.
Inclui: Espalhamento da terra. Nivelamentos e remates. Recolha de restos. Carga para camião ou contentor dos restos.
Critério de medição de projecto: Volume a espalhar, segundo documentação gráfica de Projecto.
Critério de medição de obra: Medir-se-á o volume realmente executado segundo especificações de Projecto.

| Código | Un | Descrição | Rendimento | Preço | Importância |
|---|---|---|---|---|---|
| mt48tie030a | m³ | Terra vegetal crivada, fornecida a granel. (material) | 1.000 | 2394.88 | 2394.88 |
| mo040 | h | Oficial de 1ª jardineiro. (mão de obra) | 0.315 | 622.24 | 196.01 |
| mo086 | h | Ajudante de jardineiro. (mão de obra) | 1.890 | 398.94 | 754.00 |
| % | % | Custos directos complementares | 2 % | 3344.89 | 66.90 |
|  |  | Custos directos |  |  | 3411.79 |
