# Malha anti-ervas sintética

- Propriedade do ficheiro: CYPE INGENIEROS, S.A.
- Formato: FIEBDC-3/2002
- Âmbito geográfico: Cabo Verde
- Moeda: CVE
- Custos indirectos: 3.00 %
- IVA: 15.00 %

## J Jardins

### JD Sistemas de drenagem, fixação e protecção

#### JDM Malhas anti-ervas

**JDM020** m² Malha anti-ervas sintética.
Malha de polipropileno não tecido, de 150 mm/s de permeabilidade à água, expressa como índice de velocidade e 90 g/m² de massa superficial, com função anti-ervas, fixada ao terreno onde se vai realizar a plantação, à razão de 1 planta/m² com estacas de ancoragem de aço, em forma de L, de 6 mm de diâmetro.
Critérios considerados na determinação do preço da unidade de obra: O preço não inclui a vegetação.
Inclui: Preparação do terreno. Colocação da malha. Colocação das estacas de ancoragem. Realização de cortes na malha.
Critério de medição de projecto: Superfície medida em projecção horizontal, segundo documentação gráfica de Projecto.
Critério de medição de obra: Medir-se-á, em projecção horizontal, a superfície realmente executada segundo especificações de Projecto.

| Código | Un | Descrição | Rendimento | Preço | Importância |
|---|---|---|---|---|---|
| mt48mal010c | m² | Malha de polipropileno não tecido, de 150 mm/s de permeabilidade à água, expressa como índice de velocidade, segundo ISO 11058, e 90 g/m² de massa superficial, com função anti-ervas, permeável ao ar e aos nutrientes, quimicamente inerte e estável tanto a solos ácidos como alcalinos e com resistência aos raios UV. (material) | 1.100 | 62.80 | 69.08 |
| mt48mal015c | Ud | Estaca de ancoragem de aço, em forma de L, de 6 mm de diâmetro, para fixação de redes e malhas ao terreno. (material) | 2.000 | 68.31 | 136.62 |
| mo040 | h | Oficial de 1ª jardineiro. (mão de obra) | 0.069 | 627.12 | 43.27 |
| mo086 | h | Ajudante de jardineiro. (mão de obra) | 0.139 | 402.07 | 55.89 |
| % | % | Custos directos complementares | 2 % | 304.86 | 6.10 |
|  |  | Custos directos |  |  | 310.96 |
