# Sistema guia para condução de raízes de árvore

- Propriedade do ficheiro: CYPE INGENIEROS, S.A.
- Formato: FIEBDC-3/2002
- Âmbito geográfico: Cabo Verde
- Moeda: CVE
- Custos indirectos: 3.00 %
- IVA: 15.00 %

## J Jardins

### JD Sistemas de drenagem, fixação e protecção

#### JDP Protectores

**JDP040** m Sistema guia para condução de raízes de árvore.
Sistema guia para condução de raízes de árvore, formado por painel de polietileno de alta densidade (PEAD/HDPE), de 118 cm de altura e 1,5 mm de espessura, com bordo superior duplo e dispositivos de ancoragem ao terreno incorporados, para compensar o impulso provocado pelo crescimento das raízes; colocado em torno do torrão que envolve o sistema radicular da árvore para guia das raízes até ao fundo da plantação. Inclusive parafusos para a união dos painéis.
Inclui: Implantação dos painéis no fundo da plantação. Preparação e corte dos painéis. Colocação dos painéis. Ligação dos painéis.
Critério de medição de projecto: Comprimento medido segundo documentação gráfica de Projecto.
Critério de medição de obra: Medir-se-á o comprimento realmente executado segundo especificações de Projecto.

| Código | Un | Descrição | Rendimento | Preço | Importância |
|---|---|---|---|---|---|
| mt48tup010e | m² | Painel de polietileno de alta densidade (PEAD/HDPE), de 118 cm de altura e 1,5 mm de espessura, com bordo superior duplo e dispositivos de ancoragem ao terreno incorporados, para compensar o impulso provocado pelo crescimento das raízes; com parafusos para a união dos painéis. (material) | 0.847 | 2374.00 | 2010.78 |
| op00ato010 |  | Aparafusadora. | 1.000 | 0.00 | 0.00 |
| mo040 | h | Oficial de 1ª jardineiro. (mão de obra) | 0.126 | 622.24 | 78.40 |
| mo086 | h | Ajudante de jardineiro. (mão de obra) | 0.252 | 398.94 | 100.53 |
| % | % | Custos directos complementares | 2 % | 2189.71 | 43.79 |
|  |  | Custos directos |  |  | 2233.50 |
