# Sistema de ancoragem subterrânea de árvore

- Propriedade do ficheiro: CYPE INGENIEROS, S.A.
- Formato: FIEBDC-3/2002
- Âmbito geográfico: Cabo Verde
- Moeda: CVE
- Custos indirectos: 3.00 %
- IVA: 15.00 %

## J Jardins

### JD Sistemas de drenagem, fixação e protecção

#### JDS Sistemas de ancoragen

**JDS010** Ud Sistema de ancoragem subterrânea de árvore.
Sistema subterrâneo de ancoragem de torrão que envolve o sistema radicular, para árvore com diâmetro de tronco entre 5 e 10 cm, formado por uma cinta elástica de 3 m de comprimento e 25 mm de largura, entrelaçada e cravada a três toros de 10 a 12 cm de diâmetro, encastrados no fundo da escavação formando em planta um triângulo equilátero, para o seu ajuste final através de um tensor.
Inclui: Ancinhagem da terra do fundo da cova. Humedecimento do torrão que envolve o sistema radicular. Colocação do sistema de ancoragem.
Critério de medição de projecto: Número de unidades previstas, segundo documentação gráfica de Projecto.
Critério de medição de obra: Medir-se-á o número de unidades realmente executadas segundo especificações de Projecto.

| Código | Un | Descrição | Rendimento | Preço | Importância |
|---|---|---|---|---|---|
| mt48adp010h | Ud | Kit de ancoragem para fixação do torrão que envolve o sistema radicular de uma árvore com diâmetro de tronco entre 5 e 10 cm, composto por cinta elástica de 3 m de comprimento e 25 mm de largura e um tensor. (material) | 1.000 | 8336.60 | 8336.60 |
| mt50spv030a | m | Toro de madeira, de 10 a 12 cm de diâmetro. (material) | 3.000 | 727.24 | 2181.72 |
| mo040 | h | Oficial de 1ª jardineiro. (mão de obra) | 0.252 | 622.24 | 156.80 |
| mo115 | h | Operário jardineiro. (mão de obra) | 1.701 | 383.87 | 652.96 |
| % | % | Custos directos complementares | 2 % | 11328.08 | 226.56 |
|  |  | Custos directos |  |  | 11554.64 |
