# Conífera

- Propriedade do ficheiro: CYPE INGENIEROS, S.A.
- Formato: FIEBDC-3/2002
- Âmbito geográfico: Cabo Verde
- Moeda: CVE
- Custos indirectos: 3.00 %
- IVA: 15.00 %

## J Jardins

### JS Fornecimento e plantação de espécies

#### JSS Fornecimento de espécies

**JSS040** Ud Conífera.
Cipreste de Arizona (Cupressus arizonica 'Fastigiata') de 550 a 600 cm de altura; fornecimento em contentor standard.
Inclui: Transporte e descarga junto da cova de plantação.
Critério de medição de projecto: Número de unidades previstas, segundo documentação gráfica de Projecto.
Critério de medição de obra: Será medido o número de unidades realmente fornecidas segundo especificações de Projecto.

| Código | Un | Descrição | Rendimento | Preço | Importância |
|---|---|---|---|---|---|
| mt48ecr045apl | Ud | Cipreste de Arizona (Cupressus arizonica 'Fastigiata') de 550 a 600 cm de altura; fornecimento em contentor standard de 230 l. (material) | 1.000 | 44855.96 | 44855.96 |
| % | % | Custos directos complementares | 2 % | 44855.96 | 897.12 |
|  |  | Custos directos |  |  | 45753.08 |
