# Cobrimento decorativo com casca de pinho

- Propriedade do ficheiro: CYPE INGENIEROS, S.A.
- Formato: FIEBDC-3/2002
- Âmbito geográfico: Cabo Verde
- Moeda: CVE
- Custos indirectos: 3.00 %
- IVA: 15.00 %

## J Jardins

### JT Decoração e tratamento de superfícies

#### JTO Superfícies de materiais orgânicos

**JTO020** m² Cobrimento decorativo com casca de pinho.
Cobrimento decorativo, realizado através de: espalhamento de casca de pinho, qualidade extra, de 25/40 mm, com meios manuais, até formar uma camada uniforme de 15 cm de espessura mínima.
Inclui: Espalhamento da camada de protecção. Rega.
Critério de medição de projecto: Superfície medida em projecção horizontal, segundo documentação gráfica de Projecto.
Critério de medição de obra: Medir-se-á, em projecção horizontal, a superfície realmente executada segundo especificações de Projecto.

| Código | Un | Descrição | Rendimento | Preço | Importância |
|---|---|---|---|---|---|
| mt48mod030c | m³ | Casca de pinho, qualidade extra, de 25/40 mm, para utilização decorativa. (material) | 0.150 | 6113.51 | 917.03 |
| mt08aaa010a | m³ | Água. (material) | 0.006 | 192.63 | 1.16 |
| mo040 | h | Oficial de 1ª jardineiro. (mão de obra) | 0.120 | 622.24 | 74.67 |
| mo086 | h | Ajudante de jardineiro. (mão de obra) | 0.391 | 398.94 | 155.99 |
| % | % | Custos directos complementares | 2 % | 1148.85 | 22.98 |
|  |  | Custos directos |  |  | 1171.83 |
