# Vedação natural

- Propriedade do ficheiro: CYPE INGENIEROS, S.A.
- Formato: FIEBDC-3/2002
- Âmbito geográfico: Cabo Verde
- Moeda: CVE
- Custos indirectos: 3.00 %
- IVA: 15.00 %

## J Jardins

### JV Vedação e ocultação

#### JVC Vedações naturais

**JVC010** m² Vedação natural.
Vedação de vime natural, qualidade extra, tecido a cada 10 cm ccom rame galvanizado de 1 mm de diâmetro, ocultação de 75%, fixado com arame galvanizado sobre um suporte existente.
Inclui: Colocação da vedação natural e fixação com arame galvanizado.
Critério de medição de projecto: Superfície medida segundo documentação gráfica de Projecto.
Critério de medição de obra: Medir-se-á a superfície realmente executada segundo especificações de Projecto.

| Código | Un | Descrição | Rendimento | Preço | Importância |
|---|---|---|---|---|---|
| mt48cnj030e | m² | Vime natural, qualidade extra, tecido a cada 10 cm ccom rame galvanizado de 1 mm de diâmetro, ocultação de 75%, fornecido em rolos de 150 cm de altura e 500 cm de comprimento. (material) | 1.000 | 1549.66 | 1549.66 |
| mt08var050 | kg | Arame galvanizado para atar, de 1,30 mm de diâmetro. (material) | 0.100 | 194.49 | 19.45 |
| mo040 | h | Oficial de 1ª jardineiro. (mão de obra) | 0.105 | 654.61 | 68.73 |
| mo115 | h | Operário jardineiro. (mão de obra) | 0.105 | 403.83 | 42.40 |
| % | % | Custos directos complementares | 2 % | 1680.24 | 33.60 |
|  |  | Custos directos |  |  | 1713.84 |
