# Pavimento contínuo de betão impresso

- Propriedade do ficheiro: CYPE INGENIEROS, S.A.
- Formato: FIEBDC-3/2002
- Âmbito geográfico: Cabo Verde
- Moeda: CVE
- Custos indirectos: 3.00 %
- IVA: 15.00 %

## M Pavimentos urbanos

### MP Pavimentos urbanos

#### MPC Contínuos de betão

**MPC010** m² Pavimento contínuo de betão impresso.
Pavimento contínuo de betão impresso de 10 cm de espessura, com juntas, realizado com betão C12/15 (X0(P); D12; S3; Cl 1,0) fabricado em central e betonagem desde camião, espalhamento e vibração manual através de régua vibradora; colorado e endurecido superficialmente através de polvilhamento com argamassa decorativa de camada de desgaste para pavimento de betão, cor branco, rendimento 4,5 kg/m²; acabamento impresso em relevo, prévia aplicação de desmoldante em pó, cor bordeaux e camada de impermeabilização final com resina impermeabilizante.
Critérios considerados na determinação do preço da unidade de obra: O preço não inclui a sub-base nem a execução e a vedação das juntas.
Inclui: Preparação da superfície existente. Marcação das juntas de construção, de dilatação e de retracção. Colocação de cofragens. Aplicação de níveis. Rega da superfície base. Ligações, ancoragem e remate das redes de instalações projectadas. Betonagem, espalhamento e vibração do betão. Nivelamento e afagamento manual do betão. Cura do betão. Aplicação manual da argamassa colorida endurecedora. Aplicação do desmoldante até conseguir um cobrimento total. Impressão do betão através de moldes. Remoção de cofragens. Limpeza da superfície de betão, através de máquina hidrolimpadora de água a pressão. Aplicação da resina de acabamento.
Critério de medição de projecto: Superfície medida em projecção horizontal, segundo documentação gráfica de Projecto.
Critério de medição de obra: Medir-se-á, em projecção horizontal, a superfície realmente executada segundo especificações de Projecto.

| Código | Un | Descrição | Rendimento | Preço | Importância |
|---|---|---|---|---|---|
| mt10hmf020yb | m³ | Betão simples C12/15 (X0(P); D12; S3; Cl 1,0), fabricado em central, segundo NP EN 206. (material) | 0.105 | 12109.67 | 1271.52 |
| mt09wnc011ba | kg | Argamassa decorativa de camada de desgaste para pavimento de betão, cor branco, composta de cimento, inertes de sílica, aditivos orgânicos e pigmentos. (material) | 4.500 | 58.37 | 262.67 |
| mt09wnc020f | kg | Desmoldante em pó, cor bordeaux, aplicado em pavimentos contínuos de betão impresso, composto de cargas, pigmentos e aditivos orgânicos. (material) | 0.200 | 723.19 | 144.64 |
| mt09wnc030a | kg | Resina impermeabilizante, para a cura e vedação de pavimentos contínuos de betão impresso, composta de resina sintética em dispersão aquosa e aditivos específicos. (material) | 0.250 | 1240.92 | 310.23 |
| mq06vib020 | h | Régua vibradora de 3 m. (equipamento) | 0.018 | 499.30 | 8.99 |
| mq08lch040 | h | Hidrolimpadora a pressão. (equipamento) | 0.033 | 491.81 | 16.23 |
| au00auh020 |  | Calha para descarga do betão. | 1.000 | 0.00 | 0.00 |
| mo041 | h | Oficial de 1ª construção de obra civil. (mão de obra) | 0.386 | 622.24 | 240.18 |
| mo087 | h | Ajudante de construção de obra civil. (mão de obra) | 0.537 | 398.94 | 214.23 |
| % | % | Custos directos complementares | 2 % | 2468.69 | 49.37 |
|  |  | Custos directos |  |  | 2518.06 |
