# Abertura de junta em pavimento contínuo de betão, através do corte com disco de diamante

- Propriedade do ficheiro: CYPE INGENIEROS, S.A.
- Formato: FIEBDC-3/2002
- Âmbito geográfico: Cabo Verde
- Moeda: CVE
- Custos indirectos: 3.00 %
- IVA: 15.00 %

## M Pavimentos urbanos

### MP Pavimentos urbanos

#### MPC Contínuos de betão

**MPC120** m Abertura de junta em pavimento contínuo de betão, através do corte com disco de diamante.
Abertura de junta em pavimento contínuo de betão, de 10 mm de largura e 20 mm de profundidade, através do corte com disco de diamante.
Inclui: Marcação da abertura da junta. Corte do betão.
Critério de medição de projecto: Comprimento medido segundo documentação gráfica de Projecto.
Critério de medição de obra: Medir-se-á, em projecção horizontal, a superfície realmente executada segundo especificações de Projecto.

| Código | Un | Descrição | Rendimento | Preço | Importância |
|---|---|---|---|---|---|
| mq06cor020 | h | Equipamento para corte de juntas em massames de betão. (equipamento) | 0.165 | 1015.71 | 167.59 |
| mo112 | h | Operário especializado construção. (mão de obra) | 0.390 | 390.16 | 152.16 |
| % | % | Custos directos complementares | 2 % | 319.75 | 6.40 |
|  |  | Custos directos |  |  | 326.15 |
