# Marca rodoviária transversal

- Propriedade do ficheiro: CYPE INGENIEROS, S.A.
- Formato: FIEBDC-3/2002
- Âmbito geográfico: Cabo Verde
- Moeda: CVE
- Custos indirectos: 3.00 %
- IVA: 15.00 %

## M Pavimentos urbanos

### MS Sinalização viária

#### MSH Sinalização horizontal

**MSH020** m Marca rodoviária transversal.
Aplicação mecânica com máquina autopropulsada de tinta alcídica cor branca, para marca rodoviária transversal descontínua, de 50 cm de largura, para passagem para peões e passagem para ciclistas. Inclusive microesferas de vidro, para conseguir efeito retrorreflectora em seco e com húmidade ou chuva.
Inclui: Varredura através de varredora mecânica. Pré-marcação. Aplicação mecânica da mistura através de pulverização.
Critério de medição de projecto: Comprimento medido segundo documentação gráfica de Projecto.
Critério de medição de obra: Medir-se-á, o comprimento realmente executado segundo especificações de Projecto.

| Código | Un | Descrição | Rendimento | Preço | Importância |
|---|---|---|---|---|---|
| mt27mvh030a | kg | Tinta alcídica cor branca, segundo NP EN 1871. (material) | 0.252 | 485.73 | 122.40 |
| mt27mvh100b | kg | Microesferas de vidro. (material) | 0.158 | 337.75 | 53.36 |
| mq11bar010 | h | Varredora rebocada com motor auxiliar. (equipamento) | 0.001 | 6364.41 | 6.36 |
| mq08war010b | h | Máquina autopropulsada, para pintar marcas rodoviárias sobre faixa de rodagem. (equipamento) | 0.001 | 4276.67 | 4.28 |
| mo041 | h | Oficial de 1ª construção de obra civil. (mão de obra) | 0.021 | 622.24 | 13.07 |
| mo087 | h | Ajudante de construção de obra civil. (mão de obra) | 0.011 | 398.94 | 4.39 |
| % | % | Custos directos complementares | 2 % | 203.86 | 4.08 |
|  |  | Custos directos |  |  | 207.94 |
