# Marca rodoviária transversal de mascaramento

- Propriedade do ficheiro: CYPE INGENIEROS, S.A.
- Formato: FIEBDC-3/2002
- Âmbito geográfico: Cabo Verde
- Moeda: CVE
- Custos indirectos: 3.00 %
- IVA: 15.00 %

## M Pavimentos urbanos

### MS Sinalização viária

#### MSH Sinalização horizontal

**MSH060** m Marca rodoviária transversal de mascaramento.
Aplicação manual de tinta plástica para exterior, à base de resinas acrílicas, cor preto, acabamento acetinado, textura lisa, para marca rodoviária transversal de mascaramento, de 40 cm de largura.
Inclui: Marcação. Varredura através de varredora mecânica. Aplicação manual da mistura.
Critério de medição de projecto: Comprimento medido segundo documentação gráfica de Projecto.
Critério de medição de obra: Medir-se-á o comprimento realmente executado segundo especificações de Projecto.

| Código | Un | Descrição | Rendimento | Preço | Importância |
|---|---|---|---|---|---|
| mt27mvh020c | kg | Tinta plástica para exterior, à base de resinas acrílicas, cor preto, acabamento acetinado, textura lisa, segundo NP EN 1871. (material) | 0.288 | 353.84 | 101.91 |
| mo041 | h | Oficial de 1ª construção de obra civil. (mão de obra) | 0.032 | 622.24 | 19.91 |
| mo087 | h | Ajudante de construção de obra civil. (mão de obra) | 0.016 | 398.94 | 6.38 |
| % | % | Custos directos complementares | 2 % | 128.20 | 2.56 |
|  |  | Custos directos |  |  | 130.76 |
