# Marca rodoviária transversal de mascaramento

- Propriedade do ficheiro: CYPE INGENIEROS, S.A.
- Formato: FIEBDC-3/2002
- Âmbito geográfico: Cabo Verde
- Moeda: CVE
- Custos indirectos: 3.00 %
- IVA: 15.00 %

## M Pavimentos urbanos

### MS Sinalização viária

#### MSH Sinalização horizontal

**MSH060** m Marca rodoviária transversal de mascaramento.
Aplicação mecânica com máquina de accionamento manual de tinta alcídica cor preto, para marca rodoviária transversal de mascaramento, de 50 cm de largura.
Inclui: Marcação. Varredura através de varredora mecânica. Aplicação mecânica da mistura com máquina de accionamento manual.
Critério de medição de projecto: Comprimento medido segundo documentação gráfica de Projecto.
Critério de medição de obra: Medir-se-á o comprimento realmente executado segundo especificações de Projecto.

| Código | Un | Descrição | Rendimento | Preço | Importância |
|---|---|---|---|---|---|
| mt27mvh030c | kg | Tinta alcídica cor preto, segundo NP EN 1871. (material) | 0.360 | 485.73 | 174.86 |
| mq11bar010 | h | Varredora rebocada com motor auxiliar. (equipamento) | 0.001 | 6364.41 | 6.36 |
| mq08war010a | h | Máquina manual, para pintar marcas rodoviárias sobre faixa de rodagem. (equipamento) | 0.006 | 3207.50 | 19.25 |
| mo041 | h | Oficial de 1ª construção de obra civil. (mão de obra) | 0.024 | 622.24 | 14.93 |
| mo087 | h | Ajudante de construção de obra civil. (mão de obra) | 0.013 | 398.94 | 5.19 |
| % | % | Custos directos complementares | 2 % | 220.59 | 4.41 |
|  |  | Custos directos |  |  | 225.00 |
