# Mascaramento de setas e inscrições em vias

- Propriedade do ficheiro: CYPE INGENIEROS, S.A.
- Formato: FIEBDC-3/2002
- Âmbito geográfico: Cabo Verde
- Moeda: CVE
- Custos indirectos: 3.00 %
- IVA: 15.00 %

## M Pavimentos urbanos

### MS Sinalização viária

#### MSH Sinalização horizontal

**MSH070** m² Mascaramento de setas e inscrições em vias.
Aplicação mecânica com máquina autopropulsada de tinta alcídica cor preto, para mascaramento de setas e inscrições em vias.
Inclui: Marcação. Varredura através de varredora mecânica. Aplicação mecânica da mistura através de pulverização.
Critério de medição de projecto: Superfície medida segundo documentação gráfica de Projecto.
Critério de medição de obra: Será medida a superfície realmente fresada segundo especificações de Projecto.

| Código | Un | Descrição | Rendimento | Preço | Importância |
|---|---|---|---|---|---|
| mt27mvh030c | kg | Tinta alcídica cor preto, segundo NP EN 1871. (material) | 0.720 | 485.73 | 349.73 |
| mq11bar010 | h | Varredora rebocada com motor auxiliar. (equipamento) | 0.001 | 6364.41 | 6.36 |
| mq08war010b | h | Máquina autopropulsada, para pintar marcas rodoviárias sobre faixa de rodagem. (equipamento) | 0.001 | 4276.67 | 4.28 |
| mo041 | h | Oficial de 1ª construção de obra civil. (mão de obra) | 0.038 | 622.24 | 23.65 |
| mo087 | h | Ajudante de construção de obra civil. (mão de obra) | 0.076 | 398.94 | 30.32 |
| % | % | Custos directos complementares | 2 % | 414.34 | 8.29 |
|  |  | Custos directos |  |  | 422.63 |
