# Geotêxtil tecido

- Propriedade do ficheiro: CYPE INGENIEROS, S.A.
- Formato: FIEBDC-3/2002
- Âmbito geográfico: Cabo Verde
- Moeda: CVE
- Custos indirectos: 3.00 %
- IVA: 15.00 %

## N Isolamentos e impermeabilizações

### NG Geosintéticos

#### NGX Geotêxteis

**NGX020** m² Geotêxtil tecido.
Geotêxtil tecido à base de polipropileno, com uma resistência à tracção longitudinal de 18,0 kN/m, uma resistência à tracção transversal de 16,0 kN/m, uma abertura de cone ao ensaio de perfuração dinâmica segundo NP EN ISO 13433 inferior a 17 mm, resistência CBR ao punçoamento 2 kN e uma massa superficial de 83 g/m². Colocação em obra: com sobreposições e com estacas de ancoragem de aço, em forma de L, de 6 mm de diâmetro (2 ud/m²), directamente sobre o terreno.
Inclui: Colocação do geotêxtil. Resolução de sobreposições e uniões. Fixação do geotêxtil.
Critério de medição de projecto: Superfície medida segundo documentação gráfica de Projecto.
Critério de medição de obra: Medir-se-á a superfície realmente executada segundo especificações de Projecto, incluindo as entregas e as sobreposições.

| Código | Un | Descrição | Rendimento | Preço | Importância |
|---|---|---|---|---|---|
| mt14gsa040aa | m² | Geotêxtil tecido à base de polipropileno, com uma resistência à tracção longitudinal de 18 kN/m, uma resistência à tracção transversal de 16 kN/m, uma abertura de cone ao ensaio de perfuração dinâmica segundo NP EN ISO 13433 inferior a 17 mm, resistência CBR ao punçoamento 2 kN e uma massa superficial de 83 g/m², segundo EN 13252. (material) | 1.100 | 139.09 | 153.00 |
| mt48mal015c | Ud | Estaca de ancoragem de aço, em forma de L, de 6 mm de diâmetro, para fixação de redes e malhas ao terreno. (material) | 2.000 | 67.71 | 135.42 |
| mo041 | h | Oficial de 1ª construção de obra civil. (mão de obra) | 0.003 | 622.24 | 1.87 |
| mo087 | h | Ajudante de construção de obra civil. (mão de obra) | 0.005 | 398.94 | 1.99 |
| % | % | Custos directos complementares | 2 % | 292.28 | 5.85 |
|  |  | Custos directos |  |  | 298.13 |
