# Impermeabilização de tubagem ou colector de betão, com tinta epóxi

- Propriedade do ficheiro: CYPE INGENIEROS, S.A.
- Formato: FIEBDC-3/2002
- Âmbito geográfico: Cabo Verde
- Moeda: CVE
- Custos indirectos: 3.00 %
- IVA: 15.00 %

## N Isolamentos e impermeabilizações

### NI Impermeabilizações

#### NIB Obras hidráulicas

**NIB040** m² Impermeabilização de tubagem ou colector de betão, com tinta epóxi.
Impermeabilização de tubagem ou colector de betão, através da aplicação de uma demão de primário de tinta impermeabilizante bicomponente, à base de resina epóxi e betume, diluída com 25% de água, e uma demão de acabamento com o mesmo produto sem diluir, (rendimento: 0,25 kg/m² cada demão).
Inclui: Limpeza geral da superfície suporte. Preparação da mistura. Aplicação da demão de primário.
Critério de medição de projecto: Superfície medida segundo documentação gráfica de Projecto.
Critério de medição de obra: Medir-se-á a superfície realmente executada segundo especificações de Projecto.

| Código | Un | Descrição | Rendimento | Preço | Importância |
|---|---|---|---|---|---|
| mt27upx200a | kg | Tinta impermeabilizante bicomponente, à base de resina epóxi e betume, segundo NP EN 1504-2, para aplicar com trincha, rolo ou pistola. (material) | 0.500 | 1014.87 | 507.44 |
| mo032 | h | Oficial de 1ª aplicador de produtos impermeabilizantes. (mão de obra) | 0.189 | 622.24 | 117.60 |
| mo070 | h | Ajudante de aplicador de produtos impermeabilizantes. (mão de obra) | 0.189 | 398.94 | 75.40 |
| % | % | Custos directos complementares | 2 % | 700.44 | 14.01 |
|  |  | Custos directos |  |  | 714.45 |
