# Equipamento biosaudável, tipo bicicleta

- Propriedade do ficheiro: CYPE INGENIEROS, S.A.
- Formato: FIEBDC-3/2002
- Âmbito geográfico: Cabo Verde
- Moeda: CVE
- Custos indirectos: 3.00 %
- IVA: 15.00 %

## T Equipamento urbano

### TB Parques biosaudáveis

#### TBM Para adultos

**TBM010** Ud Equipamento biosaudável, tipo bicicleta.
Equipamento biosaudável, tipo bicicleta, para um utilizador, de tubo de aço galvanizado pintado com tinta de poliéster, de 119x48x123 cm. Colocação em obra: com buchas químicas, sobre uma base de betão.
Inclui: Marcação. Escavação. Betonagem da base de apoio. Fixação do equipamento biosaudável.
Critério de medição de projecto: Número de unidades previstas, segundo documentação gráfica de Projecto.
Critério de medição de obra: Medir-se-á o número de unidades realmente executadas segundo especificações de Projecto.

| Código | Un | Descrição | Rendimento | Preço | Importância |
|---|---|---|---|---|---|
| mt10hmf020Da | m³ | Betão simples C20/25 (X0(P); D25; S2; Cl 1,0), fabricado em central, segundo NP EN 206. (material) | 0.113 | 12436.96 | 1405.38 |
| mt50spl105b | Ud | Fixação composta por bucha química, anilha e parafuso de aço. (material) | 4.000 | 917.15 | 3668.60 |
| mt52jbs070a | Ud | Equipamento biosaudável, tipo bicicleta, para um utilizador, formado por poste de tubo de aço galvanizado pintado com tinta de poliéster, estrutura suporte tubular, pedais, punhos ergonómicos e assento de polietileno, rolamentos vedados, transmissão de potência através de eixo multinervurado e parafusos de aço inoxidável, de 119x48x123 cm, com zona de segurança de 12 m²; para a realização de exercício cardiovascular da parte inferior do corpo. Segundo NP EN 16630. (material) | 1.000 | 227774.92 | 227774.92 |
| op00tal010 |  | Berbequim. | 1.000 | 0.00 | 0.00 |
| op00ato010 |  | Aparafusadora. | 1.000 | 0.00 | 0.00 |
| mo041 | h | Oficial de 1ª construção de obra civil. (mão de obra) | 2.142 | 622.24 | 1332.84 |
| mo087 | h | Ajudante de construção de obra civil. (mão de obra) | 2.142 | 398.94 | 854.53 |
| % | % | Custos directos complementares | 2 % | 235036.27 | 4700.73 |
|  |  | Custos directos |  |  | 239737.00 |
