# Plataforma com lombas

- Propriedade do ficheiro: CYPE INGENIEROS, S.A.
- Formato: FIEBDC-3/2002
- Âmbito geográfico: Cabo Verde
- Moeda: CVE
- Custos indirectos: 3.00 %
- IVA: 15.00 %

## T Equipamento urbano

### TD Equipamentos desportivos

#### TDB Circuito de bicicletas

**TDB030** Ud Plataforma com lombas.
Plataforma com lombas para bicicletas, de madeira de pinho silvestre, tratada em autoclave, com classe de risco 4 segundo NP EN 335, acabamento com verniz protector, de 2,50x2,00x0,25 m, com parafusos de aço galvanizado, embutidos e protegidos com tampas de segurança, com zona de segurança de 20,25 m², fixada a uma base de betão C20/25 (X0(P); D25; S2; Cl 1,0). Inclusive marcação, escavação manual do terreno e fixação do equipamento para bicicletas. Totalmente montada e testada pela empresa instaladora.
Inclui: Marcação. Escavação com meios manuais. Betonagem da base de apoio. Fixação do equipamento para bicicletas.
Critério de medição de projecto: Número de unidades previstas, segundo documentação gráfica de Projecto.
Critério de medição de obra: Medir-se-á o número de unidades realmente executadas segundo especificações de Projecto.

| Código | Un | Descrição | Rendimento | Preço | Importância |
|---|---|---|---|---|---|
| mt10hmf020Da | m³ | Betão simples C20/25 (X0(P); D25; S2; Cl 1,0), fabricado em central, segundo NP EN 206. (material) | 0.600 | 12561.61 | 7536.97 |
| mt52bic030a | Ud | Plataforma com lombas para bicicletas, de madeira de pinho silvestre, tratada em autoclave, com classe de risco 4 segundo NP EN 335, acabamento com verniz protector, de 2,50x2,00x0,25 m, com parafusos de aço galvanizado, embutidos e protegidos com tampas de segurança, com zona de segurança de 20,25 m², inclusive elementos de fixação. (material) | 1.000 | 312804.82 | 312804.82 |
| op00tal010 |  | Berbequim. | 1.000 | 0.00 | 0.00 |
| op00ato010 |  | Aparafusadora. | 1.000 | 0.00 | 0.00 |
| mo041 | h | Oficial de 1ª construção de obra civil. (mão de obra) | 7.561 | 627.12 | 4741.65 |
| mo087 | h | Ajudante de construção de obra civil. (mão de obra) | 11.341 | 402.07 | 4559.88 |
| % | % | Custos directos complementares | 2 % | 329643.32 | 6592.87 |
|  |  | Custos directos |  |  | 336236.19 |
