# Cartaz indicador de circuito de exercícios

- Propriedade do ficheiro: CYPE INGENIEROS, S.A.
- Formato: FIEBDC-3/2002
- Âmbito geográfico: Cabo Verde
- Moeda: CVE
- Custos indirectos: 3.00 %
- IVA: 15.00 %

## T Equipamento urbano

### TD Equipamentos desportivos

#### TDC Sinalização de circuitos

**TDC020** Ud Cartaz indicador de circuito de exercícios.
Cartaz indicador de circuito de exercícios físicos ao ar livre, de madeira de pinho silvestre, tratada em autoclave, com classe de risco 4 segundo NP EN 335, acabamento com verniz protector, formado por dois postes de 0,15 m de lado e 2,15 m de altura vista, com telhadinho e painel de contraplacado fenólico de 0,90x0,70 m, com parafusos de aço galvanizado, embutidos e protegidos com tampas de segurança, fixado a uma base de betão C20/25 (X0(P); D25; S2; Cl 1,0). Inclusive marcação, escavação manual do terreno e fixação do elemento.
Inclui: Marcação. Escavação com meios manuais. Betonagem da base de apoio. Fixação do elemento.
Critério de medição de projecto: Número de unidades previstas, segundo documentação gráfica de Projecto.
Critério de medição de obra: Medir-se-á o número de unidades realmente executadas segundo especificações de Projecto.

| Código | Un | Descrição | Rendimento | Preço | Importância |
|---|---|---|---|---|---|
| mt10hmf020Da | m³ | Betão simples C20/25 (X0(P); D25; S2; Cl 1,0), fabricado em central, segundo NP EN 206. (material) | 0.300 | 12436.96 | 3731.09 |
| mt52dep210a | Ud | Cartaz indicador de circuito de exercícios físicos ao ar livre, de madeira de pinho silvestre, tratada em autoclave, com classe de risco 4 segundo NP EN 335, acabamento com verniz protector, formado por dois postes de 0,15 m de lado e 2,15 m de altura vista, com telhadinho e painel de contraplacado fenólico de 0,90x0,70 m, com parafusos de aço galvanizado, embutidos e protegidos com tampas de segurança, inclusive elementos de fixação. (material) | 1.000 | 106955.46 | 106955.46 |
| op00tal010 |  | Berbequim. | 1.000 | 0.00 | 0.00 |
| op00ato010 |  | Aparafusadora. | 1.000 | 0.00 | 0.00 |
| mo041 | h | Oficial de 1ª construção de obra civil. (mão de obra) | 3.150 | 622.24 | 1960.06 |
| mo087 | h | Ajudante de construção de obra civil. (mão de obra) | 3.528 | 398.94 | 1407.46 |
| % | % | Custos directos complementares | 2 % | 114054.07 | 2281.08 |
|  |  | Custos directos |  |  | 116335.15 |
