# Tabela de basquetebol, anti-vandalismo

- Propriedade do ficheiro: CYPE INGENIEROS, S.A.
- Formato: FIEBDC-3/2002
- Âmbito geográfico: Cabo Verde
- Moeda: CVE
- Custos indirectos: 3.00 %
- IVA: 15.00 %

## T Equipamento urbano

### TD Equipamentos desportivos

#### TDG Jogos desportivos

**TDG030** Ud Tabela de basquetebol, anti-vandalismo.
Tabela fixa de basquetebol, anti-vandalismo, de 3,95 m de altura formada por: poste de tubo de aço de 120 mm de diâmetro e 4 mm de espessura, com curva soldada, quadro de tubo rectangular de 50x30 cm e tirantes de tubo de aço, tudo pintado com pó de poliéster, tabela metálico tipo leque, de 120x90 cm, aro reforçado de aço colocado a uma altura de 3,05 m e rede de cabo de aço plastificado, para utilizadores de mais de 8 anos, encastrada 70 cm en uma base de betão C20/25 (X0(P); D25; S2; Cl 1,0).
Critérios considerados na determinação do preço da unidade de obra: O preço inclui a escavação.
Inclui: Marcação. Escavação com meios manuais. Betonagem da base de apoio. Montagem e fixação do equipamento desportivo. Verificação do seu correcto funcionamento.
Critério de medição de projecto: Número de unidades previstas, segundo documentação gráfica de Projecto.
Critério de medição de obra: Medir-se-á o número de unidades realmente executadas segundo especificações de Projecto.

| Código | Un | Descrição | Rendimento | Preço | Importância |
|---|---|---|---|---|---|
| mt52dep240a | Ud | Tabela fixa de basquetebol, anti-vandalismo, de 3,95 m de altura formada por: poste de tubo de aço de 120 mm de diâmetro e 4 mm de espessura, com curva soldada, quadro de tubo rectangular de 50x30 cm e tirantes de tubo de aço, tudo pintado com pó de poliéster, tabela metálico tipo leque, de 120x90 cm, aro reforçado de aço colocado a uma altura de 3,05 m e rede de cabo de aço plastificado, para utilizadores de mais de 8 anos. (material) | 1.000 | 261618.58 | 261618.58 |
| mt10hmf020Da | m³ | Betão simples C20/25 (X0(P); D25; S2; Cl 1,0), fabricado em central, segundo NP EN 206. (material) | 0.340 | 12561.61 | 4270.95 |
| mo041 | h | Oficial de 1ª construção de obra civil. (mão de obra) | 1.890 | 627.12 | 1185.26 |
| mo087 | h | Ajudante de construção de obra civil. (mão de obra) | 2.520 | 402.07 | 1013.22 |
| mo011 | h | Oficial de 1ª montador. (mão de obra) | 3.150 | 644.41 | 2029.89 |
| mo080 | h | Ajudante de montador. (mão de obra) | 3.150 | 402.07 | 1266.52 |
| % | % | Custos directos complementares | 2 % | 271384.42 | 5427.69 |
|  |  | Custos directos |  |  | 276812.11 |
