# Mesa de ping-pong, anti-vandalismo

- Propriedade do ficheiro: CYPE INGENIEROS, S.A.
- Formato: FIEBDC-3/2002
- Âmbito geográfico: Cabo Verde
- Moeda: CVE
- Custos indirectos: 3.00 %
- IVA: 15.00 %

## T Equipamento urbano

### TD Equipamentos desportivos

#### TDG Jogos desportivos

**TDG150** Ud Mesa de ping-pong, anti-vandalismo.
Mesa de ping-pong, anti-vandalismo, formada por: painel de 274x152x6,5 cm, de poliéster e fibra de vidro reforçado no seu interior por uma estrutura de tubos metálicos, colocado a uma altura de 76 cm, suportes metálicos de tubo rectangular soldado e reforçado, com protecção anticorrosão e rede de chapa metálica perfurada de 2 mm de espessura com estrutura de aço maciço em todo o perímetro, fixada a uma superfície suporte com elementos de ancoragem.
Critérios considerados na determinação do preço da unidade de obra: O preço não inclui a superfície suporte.
Inclui: Marcação. Montagem e fixação do equipamento desportivo. Verificação do seu correcto funcionamento.
Critério de medição de projecto: Número de unidades previstas, segundo documentação gráfica de Projecto.
Critério de medição de obra: Medir-se-á o número de unidades realmente executadas segundo especificações de Projecto.

| Código | Un | Descrição | Rendimento | Preço | Importância |
|---|---|---|---|---|---|
| mt52dep360 | Ud | Mesa de ping-pong, anti-vandalismo, formada por: painel de 274x152x6,5 cm, de poliéster e fibra de vidro reforçado no seu interior por uma estrutura de tubos metálicos, colocado a uma altura de 76 cm, suportes metálicos de tubo rectangular soldado e reforçado, com protecção anticorrosão e rede de chapa metálica perfurada de 2 mm de espessura com estrutura de aço maciço em todo o perímetro, inclusive pernos de ancoragem. (material) | 1.000 | 452713.89 | 452713.89 |
| mo011 | h | Oficial de 1ª montador. (mão de obra) | 0.630 | 644.41 | 405.98 |
| mo080 | h | Ajudante de montador. (mão de obra) | 1.260 | 402.07 | 506.61 |
| % | % | Custos directos complementares | 2 % | 453626.48 | 9072.53 |
|  |  | Custos directos |  |  | 462699.01 |
