# Poste de iluminação metálico

- Propriedade do ficheiro: CYPE INGENIEROS, S.A.
- Formato: FIEBDC-3/2002
- Âmbito geográfico: Cabo Verde
- Moeda: CVE
- Custos indirectos: 3.00 %
- IVA: 15.00 %

## T Equipamento urbano

### TI Iluminação viária

#### TIF Postes de iluminação

**TIF010** Ud Poste de iluminação metálico.
Poste de iluminação, modelo Rama Led "SANTA & COLE", de 4700 mm de altura, composto por poste cilíndrico de alumínio anodizado, de 127 mm de diâmetro e 2 luminárias rectangulares à mesma altura de alumínio anodizado, de 35 W de potência máxima, de 1163x200x98 mm, com óptica de alto rendimento de tecnologia led e 24 led de 1,5 W, classe de protecção I, grau de protecção IP66. Incluindo fundação realizada com betão simples C20/25 (X0(P); D25; S2; Cl 1,0), acessórios e elementos de ancoragem. Totalmente montada, ligada e testada.
Critérios considerados na determinação do preço da unidade de obra: O preço não inclui a escavação.
Inclui: Formação de fundação de betão simples. Preparação da superfície de apoio. Fixação do poste. Colocação das luminárias. Ligação. Limpeza do elemento.
Critério de medição de projecto: Número de unidades previstas, segundo documentação gráfica de Projecto.
Critério de medição de obra: Medir-se-á o número de unidades realmente executadas segundo especificações de Projecto.

| Código | Un | Descrição | Rendimento | Preço | Importância |
|---|---|---|---|---|---|
| mt10hmf020Da | m³ | Betão simples C20/25 (X0(P); D25; S2; Cl 1,0), fabricado em central, segundo NP EN 206. (material) | 0.254 | 12436.96 | 3158.99 |
| mt34syc015jv | Ud | Poste de iluminação, modelo Rama Led "SANTA & COLE", de 4700 mm de altura, composto por poste cilíndrico de alumínio anodizado, de 127 mm de diâmetro e 2 luminárias rectangulares à mesma altura de alumínio anodizado, de 35 W de potência máxima, de 1163x200x98 mm, com óptica de alto rendimento de tecnologia led e 24 led de 1,5 W, classe de protecção I, grau de protecção IP66, inclusive placa base e pernos de ancoragem. (material) | 1.000 | 492960.15 | 492960.15 |
| mq07cce010a | h | Camião com cesta elevatória de braço articulado de 16 m de altura máxima de trabalho e 260 kg de carga máxima. (equipamento) | 0.385 | 2029.28 | 781.27 |
| mo020 | h | Oficial de 1ª construção. (mão de obra) | 0.378 | 622.24 | 235.21 |
| mo113 | h | Operário não qualificado construção. (mão de obra) | 0.252 | 383.87 | 96.74 |
| mo003 | h | Oficial de 1ª electricista. (mão de obra) | 0.630 | 639.39 | 402.82 |
| mo102 | h | Ajudante de electricista. (mão de obra) | 0.630 | 398.19 | 250.86 |
| % | % | Custos directos complementares | 2 % | 497886.04 | 9957.72 |
|  |  | Custos directos |  |  | 507843.76 |
