# Poste de iluminação metálico

- Propriedade do ficheiro: CYPE INGENIEROS, S.A.
- Formato: FIEBDC-3/2002
- Âmbito geográfico: Cabo Verde
- Moeda: CVE
- Custos indirectos: 3.00 %
- IVA: 15.00 %

## T Equipamento urbano

### TI Iluminação viária

#### TIF Postes de iluminação

**TIF010** Ud Poste de iluminação metálico.
Poste de iluminação, modelo Rama Led "SANTA & COLE", de 4700 mm de altura, composto por poste cilíndrico de aço galvanizado pintado, de 127 mm de diâmetro e 1 luminária rectangular de alumínio anodizado, de 25 W de potência máxima, de 1163x200x98 mm, com óptica de alto rendimento de tecnologia led e 24 led de 1 W, classe de protecção I, grau de protecção IP66. Incluindo fundação realizada com betão simples C20/25 (X0(P); D25; S2; Cl 1,0), acessórios e elementos de ancoragem. Totalmente montada, ligada e testada.
Critérios considerados na determinação do preço da unidade de obra: O preço não inclui a escavação.
Inclui: Formação de fundação de betão simples. Preparação da superfície de apoio. Fixação do poste. Colocação da luminária. Ligação. Limpeza do elemento.
Critério de medição de projecto: Número de unidades previstas, segundo documentação gráfica de Projecto.
Critério de medição de obra: Medir-se-á o número de unidades realmente executadas segundo especificações de Projecto.

| Código | Un | Descrição | Rendimento | Preço | Importância |
|---|---|---|---|---|---|
| mt10hmf020Da | m³ | Betão simples C20/25 (X0(P); D25; S2; Cl 1,0), fabricado em central, segundo NP EN 206. (material) | 0.254 | 12561.61 | 3190.65 |
| mt34syc015ja | Ud | Poste de iluminação, modelo Rama Led "SANTA & COLE", de 4700 mm de altura, composto por poste cilíndrico de aço galvanizado pintado, de 127 mm de diâmetro e 1 luminária rectangular de alumínio anodizado, de 25 W de potência máxima, de 1163x200x98 mm, com óptica de alto rendimento de tecnologia led e 24 led de 1 W, classe de protecção I, grau de protecção IP66, inclusive placa base e pernos de ancoragem. (material) | 1.000 | 303055.06 | 303055.06 |
| mq07cce010a | h | Camião com cesta elevatória de braço articulado de 16 m de altura máxima de trabalho e 260 kg de carga máxima. (equipamento) | 0.220 | 5348.03 | 1176.57 |
| mo020 | h | Oficial de 1ª construção. (mão de obra) | 0.378 | 627.12 | 237.05 |
| mo113 | h | Operário não qualificado construção. (mão de obra) | 0.252 | 386.89 | 97.50 |
| mo003 | h | Oficial de 1ª electricista. (mão de obra) | 0.630 | 644.41 | 405.98 |
| mo102 | h | Ajudante de electricista. (mão de obra) | 0.630 | 401.31 | 252.83 |
| % | % | Custos directos complementares | 2 % | 308415.64 | 6168.31 |
|  |  | Custos directos |  |  | 314583.95 |
