# Elemento de mobiliário urbano

- Propriedade do ficheiro: CYPE INGENIEROS, S.A.
- Formato: FIEBDC-3/2002
- Âmbito geográfico: Cabo Verde
- Moeda: CVE
- Custos indirectos: 3.00 %
- IVA: 15.00 %

## T Equipamento urbano

### TM Mobiliário urbano

#### TMB Bancos, cadeiras e mesas

**TMB080** Ud Elemento de mobiliário urbano.
Assento, de 1500x600x450 cm, de betão pré-fabricado acabamento com tratamento anti-graffiti, cor branca.
Inclui: Marcação. Colocação.
Critério de medição de projecto: Número de unidades previstas, segundo documentação gráfica de Projecto.
Critério de medição de obra: Medir-se-á o número de unidades realmente executadas segundo especificações de Projecto.

| Código | Un | Descrição | Rendimento | Preço | Importância |
|---|---|---|---|---|---|
| mt52mug219ga | Ud | Assento, de 1500x600x450 cm, de betão pré-fabricado acabamento com tratamento anti-graffiti, cor branca. (material) | 1.000 | 52418.48 | 52418.48 |
| mq04cag010a | h | Camião com grua de carga máxima 6 t. (equipamento) | 0.693 | 5336.85 | 3698.44 |
| mo041 | h | Oficial de 1ª construção de obra civil. (mão de obra) | 0.794 | 654.61 | 519.76 |
| mo087 | h | Ajudante de construção de obra civil. (mão de obra) | 0.794 | 419.67 | 333.22 |
| % | % | Custos directos complementares | 2 % | 56969.90 | 1139.40 |
|  |  | Custos directos |  |  | 58109.30 |
