# Fonte canina

- Propriedade do ficheiro: CYPE INGENIEROS, S.A.
- Formato: FIEBDC-3/2002
- Âmbito geográfico: Cabo Verde
- Moeda: CVE
- Custos indirectos: 3.00 %
- IVA: 15.00 %

## T Equipamento urbano

### TM Mobiliário urbano

#### TMS Mobiliário canino

**TMS080** Ud Fonte canina.
Fonte canina de aço inoxidável AISI 304, com recipiente de 1 l de capacidade e sistema de esvaziamento manual através de tampa com cabo, fixada a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt52moc080 | Ud | Fonte canina de aço inoxidável AISI 304, com recipiente de 1 l de capacidade e sistema de esvaziamento manual através de tampa com cabo, inclusive parafusos e placa de ancoragem para fixar ao pavimento. (material) | 1.000 | 204744.98 | 204744.98 |
| mt10hmf020Da | m³ | Betão simples C20/25 (X0(P); D25; S2; Cl 1,0), fabricado em central, segundo NP EN 206. (material) | 0.250 | 12561.61 | 3140.40 |
| mo041 | h | Oficial de 1ª construção de obra civil. (mão de obra) | 0.126 | 627.12 | 79.02 |
| mo087 | h | Ajudante de construção de obra civil. (mão de obra) | 0.126 | 402.07 | 50.66 |
| % | % | Custos directos complementares | 2 % | 208015.06 | 4160.30 |
|  |  | Custos directos |  |  | 212175.36 |
