# Papeleira canina

- Propriedade do ficheiro: CYPE INGENIEROS, S.A.
- Formato: FIEBDC-3/2002
- Âmbito geográfico: Cabo Verde
- Moeda: CVE
- Custos indirectos: 3.00 %
- IVA: 15.00 %

## T Equipamento urbano

### TM Mobiliário urbano

#### TMS Mobiliário canino

**TMS010** Ud Papeleira canina.
Papeleira para recolha específica de dejectos caninos, de 90 cm de altura e 60 l de capacidade, com corpo de chapa de aço galvanizado de 2 mm de espessura, acabamento lacado e tampa com asa com fechadura de fixação, com dispensador de dois rolos de sacos-luva com capacidade para 100 unidades cada um, fixada a uma superfície suporte com elementos de ancoragem.
Critérios considerados na determinação do preço da unidade de obra: O preço não inclui a superfície suporte.
Inclui: Marcação. Montagem. Eliminação e limpeza do material sobrante.
Critério de medição de projecto: Número de unidades previstas, segundo documentação gráfica de Projecto.
Critério de medição de obra: Medir-se-á o número de unidades realmente executadas segundo especificações de Projecto.

| Código | Un | Descrição | Rendimento | Preço | Importância |
|---|---|---|---|---|---|
| mt52moc010a | Ud | Papeleira para recolha específica de dejectos caninos, de 90 cm de altura e 60 l de capacidade, com corpo de chapa de aço galvanizado de 2 mm de espessura, acabamento lacado e tampa com asa com fechadura de fixação, com dispensador de dois rolos de sacos-luva com capacidade para 100 unidades cada um, inclusive texto e pictograma indicativo da sua utilização, grelha de ventilação e pernos de ancoragem. (material) | 1.000 | 207019.92 | 207019.92 |
| mt09reh330 | kg | Argamassa de resina epóxi com areia de sílica, de endurecimento rápido, para enchimento de ancoragens. (material) | 0.200 | 648.32 | 129.66 |
| mo041 | h | Oficial de 1ª construção de obra civil. (mão de obra) | 0.353 | 627.12 | 221.37 |
| mo087 | h | Ajudante de construção de obra civil. (mão de obra) | 0.353 | 402.07 | 141.93 |
| % | % | Custos directos complementares | 2 % | 207512.88 | 4150.26 |
|  |  | Custos directos |  |  | 211663.14 |
