# Painel complementar de trânsito

- Propriedade do ficheiro: CYPE INGENIEROS, S.A.
- Formato: FIEBDC-3/2002
- Âmbito geográfico: Cabo Verde
- Moeda: CVE
- Custos indirectos: 3.00 %
- IVA: 15.00 %

## T Equipamento urbano

### TS Sinalização e suportes publicitários

#### TSV Sinalização vertical

**TSV060** Ud Painel complementar de trânsito.
Fornecimento e colocação sobre o suporte de painel complementar de trânsito de aço galvanizado, de 85x17 cm, com retro-reflexão nível 2 (H.I.). Inclusive acessórios, parafusos e elementos de ancoragem.
Inclui: Montagem.
Critério de medição de projecto: Número de unidades previstas, segundo documentação gráfica de Projecto.
Critério de medição de obra: Será medido o número de unidades realmente fornecidas segundo especificações de Projecto.

| Código | Un | Descrição | Rendimento | Preço | Importância |
|---|---|---|---|---|---|
| mt53spc100L | Ud | Painel complementar de trânsito de aço galvanizado, de 85x17 cm, com retro-reflexão nível 2 (H.I.), inclusive acessórios, parafusos e elementos de ancoragem. (material) | 1.000 | 6292.42 | 6292.42 |
| mq07cce010a | h | Camião com cesta elevatória de braço articulado de 16 m de altura máxima de trabalho e 260 kg de carga máxima. (equipamento) | 0.187 | 2029.28 | 379.48 |
| mo041 | h | Oficial de 1ª construção de obra civil. (mão de obra) | 0.126 | 622.24 | 78.40 |
| mo087 | h | Ajudante de construção de obra civil. (mão de obra) | 0.126 | 398.94 | 50.27 |
| % | % | Custos directos complementares | 2 % | 6800.57 | 136.01 |
|  |  | Custos directos |  |  | 6936.58 |
