# Poste para suporte de sinalização vertical de trânsito

- Propriedade do ficheiro: CYPE INGENIEROS, S.A.
- Formato: FIEBDC-3/2002
- Âmbito geográfico: Cabo Verde
- Moeda: CVE
- Custos indirectos: 3.00 %
- IVA: 15.00 %

## T Equipamento urbano

### TS Sinalização e suportes publicitários

#### TSV Sinalização vertical

**TSV030** Ud Poste para suporte de sinalização vertical de trânsito.
Poste de 3 m de altura, de tubo de aço galvanizado, de secção rectangular, de 80x40x2 mm, para suporte de sinalização vertical de trânsito, cravado com meios mecânicos no terreno. Inclusive marcação.
Inclui: Marcação dos eixos. Cravação do poste.
Critério de medição de projecto: Número de unidades previstas, segundo documentação gráfica de Projecto.
Critério de medição de obra: Será medido o número de unidades realmente fornecidas segundo especificações de Projecto.

| Código | Un | Descrição | Rendimento | Preço | Importância |
|---|---|---|---|---|---|
| mt53bps030b | m | Poste de tubo de aço galvanizado, de secção rectangular, de 80x40x2 mm, para suporte de sinalização vertical de trânsito. (material) | 3.000 | 1009.96 | 3029.88 |
| mq03tab050 | h | Equipamento de cravação de postes, sobre pneus. (equipamento) | 0.044 | 4576.04 | 201.35 |
| mo041 | h | Oficial de 1ª construção de obra civil. (mão de obra) | 0.063 | 622.24 | 39.20 |
| mo087 | h | Ajudante de construção de obra civil. (mão de obra) | 0.126 | 398.94 | 50.27 |
| % | % | Custos directos complementares | 2 % | 3320.70 | 66.41 |
|  |  | Custos directos |  |  | 3387.11 |
