# Passadiço pedonal de madeira

- Propriedade do ficheiro: CYPE INGENIEROS, S.A.
- Formato: FIEBDC-3/2002
- Âmbito geográfico: Cabo Verde
- Moeda: CVE
- Custos indirectos: 3.00 %
- IVA: 15.00 %

## T Equipamento urbano

### TY Equipamento para praias

#### TYA Acessos

**TYA010** Ud Passadiço pedonal de madeira.
Passadiço peatonal flexível de 110 cm de largura, formado por pranchas de madeira de pinho tratada em autoclave, de 110x15x5 cm, unidas entre si por 3 cordas, que servem para encadear os tramos de passadiço. Totalmente instalado através da união dos vários tramos.
Inclui: Colocação dos tramos. União dos tramos.
Critério de medição de projecto: Comprimento medido segundo documentação gráfica de Projecto.
Critério de medição de obra: Medir-se-á o comprimento realmente executado segundo especificações de Projecto.

| Código | Un | Descrição | Rendimento | Preço | Importância |
|---|---|---|---|---|---|
| mt52dlv040a | m | Passadiço peatonal flexível de 110 cm de largura, formado por pranchas de madeira de pinho tratada em autoclave, de 110x15x5 cm, unidas entre si por 3 cordas, que servem para encadear os tramos de passadiço. (material) | 1.000 | 22703.94 | 22703.94 |
| mo041 | h | Oficial de 1ª construção de obra civil. (mão de obra) | 0.315 | 627.12 | 197.54 |
| mo087 | h | Ajudante de construção de obra civil. (mão de obra) | 0.315 | 402.07 | 126.65 |
| % | % | Custos directos complementares | 2 % | 23028.13 | 460.56 |
|  |  | Custos directos |  |  | 23488.69 |
