# Ensaio sónico de estacas

- Propriedade do ficheiro: CYPE INGENIEROS, S.A.
- Formato: FIEBDC-3/2002
- Âmbito geográfico: Cabo Verde
- Moeda: CVE
- Custos indirectos: 3.00 %
- IVA: 15.00 %

## X Controlo de qualidade e ensaios

### XI Fundações

#### XIP Estacas

**XIP010** Ud Ensaio sónico de estacas.
Ensaio sónico a realizar em obra, sobre uma estaca, para a determinação do seu comprimento segundo ASTM D5882.
Inclui: Deslocamento à obra. Realização dos ensaios.
Critério de medição de projecto: Ensaio a realizar, segundo documentação do Plano de controlo de qualidade.

| Código | Un | Descrição | Rendimento | Preço | Importância |
|---|---|---|---|---|---|
| mt49pil010 | Ud | Ensaio sónico para verificar o comprimento de uma estaca, com martelo de mão, segundo ASTM D5882, inclusive deslocamento à obra. (material) | 1.000 | 3006.17 | 3006.17 |
| % | % | Custos directos complementares | 2 % | 3006.17 | 60.12 |
|  |  | Custos directos |  |  | 3066.29 |
