# Rede vertical de protecção de abertura de escada em construção

- Propriedade do ficheiro: CYPE INGENIEROS, S.A.
- Formato: FIEBDC-3/2002
- Âmbito geográfico: Cabo Verde
- Moeda: CVE
- Custos indirectos: 3.00 %
- IVA: 15.00 %

## Y Segurança e saúde

### YC Sistemas de protecção colectiva

#### YCE Protecção de escadas

**YCE040** m² Rede vertical de protecção de abertura de escada em construção.
Protecção de abertura de escada em construção através de rede vertical de protecção, de poliamida de alta tenacidade, de 4 mm de diâmetro, fixada ao lateral da laje através de pranchas pequenas de madeira de pinho de 15x5,2 cm, amortizáveis em 4 utilizações. Incluindo pregos de aço para a fixação da madeira à laje de escada.
Critério de medição de projecto: Superfície medida segundo Plano de Segurança e Saúde.
Critério de medição de obra: Será medida a superfície realmente montada segundo especificações do Plano de Segurança e Saúde.

| Código | Un | Descrição | Rendimento | Preço | Importância |
|---|---|---|---|---|---|
| mt50spr015 | m² | Rede vertical de protecção, de poliamida de alta tenacidade, de cor branca. Corda de rede de diâmetro 4 mm. Configuração da rede em losango. (material) | 1.200 | 301.08 | 361.30 |
| mt50spa050g | m³ | Prancha de madeira de pinho, dimensões 15x5,2 cm. (material) | 0.001 | 68322.83 | 68.32 |
| mt50spa101 | kg | Pregos de aço. (material) | 0.020 | 301.08 | 6.02 |
| mo119 | h | Oficial de 1ª Segurança e Saúde. (mão de obra) | 0.441 | 622.24 | 274.41 |
| mo120 | h | Operário Segurança e Saúde. (mão de obra) | 0.630 | 383.87 | 241.84 |
| % | % | Custos directos complementares | 2 % | 951.89 | 19.04 |
|  |  | Custos directos |  |  | 970.93 |
