# Sistema S de rede de segurança colocada horizontalmente

- Propriedade do ficheiro: CYPE INGENIEROS, S.A.
- Formato: FIEBDC-3/2002
- Âmbito geográfico: Cabo Verde
- Moeda: CVE
- Custos indirectos: 3.00 %
- IVA: 15.00 %

## Y Segurança e saúde

### YC Sistemas de protecção colectiva

#### YCG Protecção de grandes aberturas horizontais em estruturas metálicas

**YCG010** m² Sistema S de rede de segurança colocada horizontalmente.
Sistema S de rede de segurança deslocável, colocada horizontalmente, formado por: rede de segurança EN 1263-1 S A2 M100 D M, de polipropileno de alta tenacidade, sem nós, de cor laranja, para cobrir aberturas horizontais de superfície compreendida entre 35 e 250 m². Inclusive corda de união de polipropileno, para unir as redes e elementos para o deslocamento e estiramento das redes.
Critério de medição de projecto: Superfície da abertura horizontal, medida segundo Plano de Segurança e Saúde.
Critério de medição de obra: Será medida a superfície realmente montada segundo especificações do Plano de Segurança e Saúde.

| Código | Un | Descrição | Rendimento | Preço | Importância |
|---|---|---|---|---|---|
| mt50sph010gd | m² | Rede de segurança EN 1263-1 S A2 M100 D M, de polipropileno de alta tenacidade, sem nós, de cor laranja. Corda de rede de diâmetro 5,5 mm, com tratamento aos raios UV. Energia da rede A2 (entre 2,2 e 4,4 kJ). Configuração da rede em losango, com corda perimetral de polipropileno de 16 mm de diâmetro. (material) | 1.064 | 449.31 | 478.07 |
| mt50spr170b | m | Corda de união EN 1263-1 O de polipropileno de alta tenacidade, com tratamento aos raios UV, D=8 mm e carga de ruptura superior a 7,5 kN. (material) | 1.267 | 33.69 | 42.69 |
| mt50spr100d | m | Cabo de aço de 10 mm de diâmetro. (material) | 0.203 | 473.54 | 96.13 |
| mt50spr095 | Ud | Roldana de aço, com carga de ruptura superior a 20 kN. (material) | 0.217 | 2297.50 | 498.56 |
| mt50spr096 | Ud | Mosquetão de aço galvanizado, com porca de segurança e carga de ruptura superior a 20 kN. (material) | 0.217 | 3599.11 | 781.01 |
| mq07ple010ff | Ud | Aluguer diário de plataforma elevatória de tesoura, motor diesel, de 15 m de altura máxima de trabalho, incluindo manutenção e seguro de responsabilidade civil. (equipamento) | 0.011 | 12318.52 | 135.50 |
| mq07ple020ff | Ud | Transporte para a obra e remoção de plataforma elevatória de tesoura, motor diesel, de 15 m de altura máxima de trabalho. (equipamento) | 0.001 | 12257.23 | 12.26 |
| mo119 | h | Oficial de 1ª Segurança e Saúde. (mão de obra) | 0.189 | 622.24 | 117.60 |
| mo120 | h | Operário Segurança e Saúde. (mão de obra) | 0.189 | 383.87 | 72.55 |
| % | % | Custos directos complementares | 2 % | 2234.37 | 44.69 |
|  |  | Custos directos |  |  | 2279.06 |
