# Enchimento do tardoz de muro, com agregados reciclados

- Propriedade do ficheiro: CYPE Ingenieros S.A.
- Formato: FIEBDC-3/2016
- Programa: Gerador de preços para construção civil. CYPE Ingenieros, S.A.
- Data: 19/04/2024
- Âmbito geográfico: Cabo Verde
- Moeda: CVE
- Custos indirectos: 3 %
- IVA: 15 %

## A Acondicionamento do terreno

### AC Movimento de terras em obra civil

#### ACR Espalhamentos, enchimentos e compactações

**ACR031** m³ Enchimento do tardoz de muro, com agregados reciclados.
Enchimento do tardoz de muro de alvenaria, com ágregado reciclado misto de betão e material cerâmico de 40 a 80 mm de diâmetro, com meios mecânicos.
Inclui: Espalhamento do material de enchimento em camadas de espessura uniforme. Humidificação ou secagem de cada camada.
Critério de medição de projecto: Volume medido sobre as secções teóricas da escavação, segundo documentação gráfica de Projecto.
Critério de medição de obra: Medir-se-á, em perfil compactado, o volume realmente executado segundo especificações de Projecto, sem incluir os incrementos por excessos de escavação não autorizados.

| Código | Un | Descrição | Rendimento | Preço | Importância |
|---|---|---|---|---|---|
| mt01aro010p | t | Ágregado reciclado misto de betão e material cerâmico, de granulometria compreendida entre 40 e 80 mm, fornecido através de camião. (material) | 2 | 1060.88 | 2121.760 |
| mo087 | h | Ajudante de construção de obra civil. (mão de obra) | 0.032 | 398.94 | 12.766 |
| % | % | Custos directos complementares | 2 % | 2134.526 | 42.691 |
|  |  | Custos directos |  |  | 2177.217 |

Resíduos:
- colocação: mt01aro010p; factor de resíduo 0.00751766
- escavação: ruo170504 Solos e rochas não abrangidos em 17 05 03. (componente de resíduo); rendimento -1e+007 kg; Código LER 17 05 04; Massa do elemento 1 kg; Volume 0.000625 m3

## Recursos

**mt01aro010p** t Ágregado reciclado misto de betão e material cerâmico
Dados técnicos: Custo energético 71.000 MJ; Emissão de CO2 0.900 kg; Código LER 01 04 08; Massa do elemento 1000 kg; Volume 0.666667 m3
