# Espalhamento de terras

- Propriedade do ficheiro: CYPE Ingenieros S.A.
- Formato: FIEBDC-3/2016
- Programa: Gerador de preços para construção civil. CYPE Ingenieros, S.A.
- Data: 19/04/2024
- Âmbito geográfico: Cabo Verde
- Moeda: CVE
- Custos indirectos: 3 %
- IVA: 15 %

## A Acondicionamento do terreno

### AC Movimento de terras em obra civil

#### ACR Espalhamentos, enchimentos e compactações

**ACR070** m³ Espalhamento de terras.
Espalhamento de terras com material A-1-a, deixando o terreno com perfilamento basto, com meios manuais.
Inclui: Espalhamento das terras em camadas de espessura uniforme.
Critério de medição de projecto: Volume a espalhar, segundo documentação gráfica de Projecto.
Critério de medição de obra: Medir-se-á o volume realmente executado segundo especificações de Projecto.

| Código | Un | Descrição | Rendimento | Preço | Importância |
|---|---|---|---|---|---|
| mt01art040a | m³ | Material A-1-a de entrega, para formação de aterros, segundo LNEC E 241 e LNEC E 240. (material) | 1 | 1115.63 | 1115.630 |
| mo087 | h | Ajudante de construção de obra civil. (mão de obra) | 0.63 | 398.94 | 251.332 |
| % | % | Custos directos complementares | 2 % | 1366.962 | 27.339 |
|  |  | Custos directos |  |  | 1394.301 |

Resíduos:
- colocação: mt01art040a Material A-1-a de entrega, para formação de aterros, segundo LNEC E 241 e LNEC E 240; factor de resíduo 0.003

## Recursos

**mt01art040a** m³ Material A-1-a de entrega, para formação de aterros, segundo LNEC E 241 e LNEC E 240
Dados técnicos: Custo energético 151.700 MJ; Emissão de CO2 8.200 kg; Código LER 17 05 04; Massa do elemento 2050 kg; Volume 1.28125 m3
