# Enchimento com material de drenagem

- Propriedade do ficheiro: CYPE Ingenieros S.A.
- Formato: FIEBDC-3/2016
- Programa: Gerador de preços para construção civil. CYPE Ingenieros, S.A.
- Data: 19/04/2024
- Âmbito geográfico: Cabo Verde
- Moeda: CVE
- Custos indirectos: 3 %
- IVA: 15 %

## A Acondicionamento do terreno

### AU Drenagens

#### AUR Enchimentos

**AUR040** m³ Enchimento com material de drenagem.
Enchimento com brita filtrante seleccionada, no perímetro de poço drenante, para drenagem das águas procedentes da chuva, com o fim de evitar inundações e o sobre-impulso hidrostático contra as estruturas de contenção, e compactação em camadas sucessivas de 30 cm de espessura máxima com cilindro vibratório de condução manual.
Critérios considerados na determinação do preço da unidade de obra: O preço não inclui o poço drenante nem a realização do ensaio Proctor Modificado.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01ard030a | t | Brita filtrante seleccionada. (material) | 1.5 | 2367.11 | 3550.665 |
| mq01pan010a | h | Pá carregadora sobre pneus de 120 kW/1,9 m³. (equipamento) | 0.022 | 4301.26 | 94.628 |
| mq04cab010c | h | Camião basculante de 12 t de carga, de 162 kW. (equipamento) | 0.017 | 4294.85 | 73.012 |
| mq02roa010a | h | Cilindro vibratório de condução manual, de 700 kg, largura de trabalho 70 cm. (equipamento) | 0.356 | 904.51 | 322.006 |
| mq02cia020j | h | Camião cisterna, de 8 m³ de capacidade. (equipamento) | 0.013 | 11350.35 | 147.555 |
| mo113 | h | Operário não qualificado construção. (mão de obra) | 0.408 | 383.87 | 156.619 |
| % | % | Custos directos complementares | 2 % | 4344.485 | 86.890 |
|  |  | Custos directos |  |  | 4431.375 |

Resíduos:
- colocação: mt01ard030a Brita filtrante seleccionada; factor de resíduo 0.00428999

## Recursos

**mt01ard030a** t Brita filtrante seleccionada
Dados técnicos: Custo energético 75.000 MJ; Emissão de CO2 4.000 kg; Código LER 01 04 08; Massa do elemento 1000 kg; Volume 0.666667 m3
