# Enchimento para drenagem, com agregados reciclados

- Propriedade do ficheiro: CYPE Ingenieros S.A.
- Formato: FIEBDC-3/2016
- Programa: Gerador de preços para construção civil. CYPE Ingenieros, S.A.
- Data: 19/04/2024
- Âmbito geográfico: Cabo Verde
- Moeda: CVE
- Custos indirectos: 3 %
- IVA: 15 %

## A Acondicionamento do terreno

### AU Drenagens

#### AUR Enchimentos

**AUR041** m³ Enchimento para drenagem, com agregados reciclados.
Enchimento com agregado reciclado de betão de 40 a 80 mm de diâmetro, sob fundação, para drenagem da água procedente do lateral da escavação e/ou da parte inferior desta, e compactação em camadas sucessivas de 20 cm de espessura máxima com compactador monocilíndrico vibrante auto-propulsado, até alcançar uma densidade seca não inferior a 80% da máxima obtida no teste Proctor Modificado, realizado segundo LNEC E 197.
Critérios considerados na determinação do preço da unidade de obra: O preço não inclui os drenos lineares nem a realização do ensaio Proctor Modificado.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01aro010h | t | Agregado reciclado de betão, de granulometria compreendida entre 40 e 80 mm, fornecido através de camião. (material) | 2.325 | 1112.88 | 2587.446 |
| mq01pan010a | h | Pá carregadora sobre pneus de 120 kW/1,9 m³. (equipamento) | 0.022 | 4301.26 | 94.628 |
| mq04cab010c | h | Camião basculante de 12 t de carga, de 162 kW. (equipamento) | 0.017 | 4294.85 | 73.012 |
| mq02rov010c | h | Compactador monocilíndrico vibrante auto-propulsado, de 74 kW, de 7,42 t, largura de trabalho 167,6 cm. (equipamento) | 0.34 | 5388.6 | 1832.124 |
| mq02cia020j | h | Camião cisterna, de 8 m³ de capacidade. (equipamento) | 0.013 | 11350.35 | 147.555 |
| mo113 | h | Operário não qualificado construção. (mão de obra) | 0.389 | 383.87 | 149.325 |
| % | % | Custos directos complementares | 2 % | 4884.090 | 97.682 |
|  |  | Custos directos |  |  | 4981.772 |

Resíduos:
- colocação: mt01aro010h Agregado reciclado de betão, de granulometria compreendida entre 40 e 80 mm, fornecido através de camião; factor de resíduo 0.00738915

## Recursos

**mt01aro010h** t Agregado reciclado de betão, de granulometria compreendida entre 40 e 80 mm, fornecido através de camião
Dados técnicos: Custo energético 71.000 MJ; Emissão de CO2 10.000 kg; Código LER 01 04 08; Massa do elemento 1000 kg; Volume 0.666667 m3
