# Valeta com vegetação

- Propriedade do ficheiro: CYPE Ingenieros S.A.
- Formato: FIEBDC-3/2016
- Programa: Gerador de preços para construção civil. CYPE Ingenieros, S.A.
- Data: 30/10/2024
- Âmbito geográfico: Cabo Verde
- Moeda: CVE
- Custos indirectos: 3 %
- IVA: 15 %

## A Acondicionamento do terreno

### AU Drenagens

#### AUU Valetas

**AUU050** m Valeta com vegetação.
Valeta com vegetação de secção trapezoidal, de 400 cm de perímetro transversal, composto por: geotêxtil com estrutura tridimensional, à base de polipropileno e polietileno de alta densidade (HDPE), cor preto, fixação com estacas de ancoragem, ao terreno e projecção de uma camada de mistura de sementes e substrato de 30 mm de espessura com hidrosementeira.
Critérios considerados na determinação do preço da unidade de obra: O preço não inclui a escavação, o perfilamento nem o enchimento com material de drenagem.
Inclui: Colocação do geotêxtil. Colocação das estacas de ancoragem. Projecção de sementes e substrato.
Critério de medição de projecto: Comprimento medido segundo documentação gráfica de Projecto.
Critério de medição de obra: Medir-se-á o comprimento realmente executado segundo especificações de Projecto.

| Código | Un | Descrição | Rendimento | Preço | Importância |
|---|---|---|---|---|---|
| mt48mae010d | m² | Geotêxtil com estrutura tridimensional, à base de polipropileno e polietileno de alta densidade (HDPE), cor preto, estável aos raios UV, de 25 mm de espessura, de 10x10 mm de vão de malha e de 280 g/m² de massa superficial, alongamento até à rotura 20% e 3 N/cm² de resistência à tracção, fornecido em rolos de 2x25 m. (material) | 4.6 | 638.84 | 2938.664 |
| mt48mae015a | Ud | Estaca de ancoragem de aço nervurado, em forma de U, de 200x80x200 mm e 8 mm de diâmetro. (material) | 6 | 101.95 | 611.700 |
| mt48sap020a | m³ | Mistura de sementes e substrato, composto de turfa, fibras de madeira, estabilizantes, ácidos húmicos fúlvicos, adubo, argila e retentor de água. (material) | 0.1 | 22712.62 | 2271.262 |
| mq09hds010 | h | Hidrosementeira com depósito de 2,5 m³ de capacidade, sobre camião. (equipamento) | 0.22 | 3641.71 | 801.176 |
| mo041 | h | Oficial de 1ª construção de obra civil. (mão de obra) | 0.504 | 627.12 | 316.068 |
| mo087 | h | Ajudante de construção de obra civil. (mão de obra) | 0.252 | 402.07 | 101.322 |
| mo040 | h | Oficial de 1ª jardineiro. (mão de obra) | 0.252 | 627.12 | 158.034 |
| mo086 | h | Ajudante de jardineiro. (mão de obra) | 0.252 | 402.07 | 101.322 |
| % | % | Custos directos complementares | 2 % | 7299.548 | 145.991 |
|  |  | Custos directos |  |  | 7445.539 |
