# Tubo de PVC

- Propriedade do ficheiro: CYPE Ingenieros S.A.
- Formato: FIEBDC-3/2016
- Programa: Gerador de preços para construção civil. CYPE Ingenieros, S.A.
- Data: 30/10/2024
- Âmbito geográfico: Cabo Verde
- Moeda: CVE
- Custos indirectos: 3 %
- IVA: 15 %

## I Instalações

### IU Urbanas

#### IUA Redes de água potável

**IUA030** m Tubo de PVC.
Tubo de policloreto de vinilo orientado (PVC-O), de 90 mm de diâmetro exterior, PN=12,5 atm e 1,6 mm de espessura, para abastecimento e distribuição, cor azul RAL 5015, para união por copa com junta elástica de EPDM. Inclusive juntas de borracha e lubrificante para montagem.
Critérios considerados na determinação do preço da unidade de obra: O preço inclui os equipamentos e a maquinaria necessários para o deslocamento e a colocação em obra dos elementos.
Inclui: Marcação do traçado da tubagem. Descida e colocação dos tubos no fundo da vala. Montagem, ligação e verificação do seu correcto funcionamento.
Critério de medição de projecto: Comprimento medido segundo documentação gráfica de Projecto.
Critério de medição de obra: Medir-se-á o comprimento realmente executado segundo especificações de Projecto.

| Código | Un | Descrição | Rendimento | Preço | Importância |
|---|---|---|---|---|---|
| mt37tvq030aa | m | Tubo de policloreto de vinilo orientado (PVC-O), de 90 mm de diâmetro exterior, PN=12,5 atm e 1,6 mm de espessura, para abastecimento e distribuição, cor azul RAL 5015, para união por copa com junta elástica de EPDM, segundo ISO 16422, inclusive juntas de borracha. (material) | 1 | 945.73 | 945.730 |
| mt11ade100a | kg | Lubrificante para união através de junta elástica de tubos e acessórios. (material) | 0.002 | 3432.72 | 6.865 |
| mq04cag010a | h | Camião com grua de carga máxima 6 t. (equipamento) | 0.022 | 5336.85 | 117.411 |
| mo008 | h | Oficial de 1ª canalizador. (mão de obra) | 0.069 | 644.41 | 44.464 |
| mo107 | h | Ajudante de canalizador. (mão de obra) | 0.069 | 401.31 | 27.690 |
| % | % | Custos directos complementares | 2 % | 1142.160 | 22.843 |
|  |  | Custos directos |  |  | 1165.003 |

Resíduos:
- colocação: mt37tvq030aa; factor de resíduo 0.0275001

## Recursos

**mt37tvq030aa** m Tubo de policloreto de vinilo orientado (PVC-O)
Dados técnicos: Custo energético 102.661 MJ; Emissão de CO2 5.097 kg; Código LER 17 02 03; Massa do elemento 1.05967 kg; Volume 0.001766 m3
