# Válvula de retenção

- Propriedade do ficheiro: CYPE Ingenieros S.A.
- Formato: FIEBDC-3/2016
- Programa: Gerador de preços para construção civil. CYPE Ingenieros, S.A.
- Data: 30/10/2024
- Âmbito geográfico: Cabo Verde
- Moeda: CVE
- Custos indirectos: 3 %
- IVA: 15 %

## I Instalações

### IU Urbanas

#### IUA Redes de água potável

**IUA103** Ud Válvula de retenção.
Válvula de retenção de clapeta dupla, com corpo de ferro fundido e clapeta, eixo e mola de aço inoxidável, DN 32 mm, PN 16 atm. Inclusive elementos de montagem e acessórios necessários para o seu correcto funcionamento.
Inclui: Marcação. Colocação. Ligação e verificação do seu correcto funcionamento.
Critério de medição de projecto: Número de unidades previstas, segundo documentação gráfica de Projecto.
Critério de medição de obra: Medir-se-á o número de unidades realmente executadas segundo especificações de Projecto.

| Código | Un | Descrição | Rendimento | Preço | Importância |
|---|---|---|---|---|---|
| mt37svr020a | Ud | Válvula de retenção de clapeta dupla, com corpo de ferro fundido e clapeta, eixo e mola de aço inoxidável, DN 32 mm, PN 16 atm. (material) | 1 | 5277.87 | 5277.870 |
| mt37www010 | Ud | Material auxiliar para instalações de abastecimento de água. (material) | 1 | 227.49 | 227.490 |
| mo008 | h | Oficial de 1ª canalizador. (mão de obra) | 0.227 | 644.41 | 146.281 |
| mo107 | h | Ajudante de canalizador. (mão de obra) | 0.227 | 401.31 | 91.097 |
| % | % | Custos directos complementares | 2 % | 5742.738 | 114.855 |
|  |  | Custos directos |  |  | 5857.593 |

## Recursos

**mt37svr020a** Ud Válvula de retenção de clapeta dupla
Dados técnicos: Custo energético 20.843 MJ; Emissão de CO2 1.811 kg
Resíduos:
- embalagem: re150101 Embalagens de papel e cartão. (componente de resíduo); rendimento 0.072 kg; Código LER 15 01 01; Massa do elemento 1 kg; Volume 0.001333 m3
